# Franja cortafuegos de paneles de lana de roca, en el encuentro entre el forjado y el muro cortina. Sistema "ROCKWOOL"

- Propiedad del archivo: CYPE INGENIEROS, S.A.
- Formato: FIEBDC-3/2002
- Ámbito geográfico: Región de Murcia
- Divisa: EUR
- Costes indirectos: 3.00 %
- IVA: 21.00 %

## I Instalaciones

### IO Contra incendios

#### IOF Protección pasiva contra incendios: franjas cortafuegos

**IOF045** m² Franja cortafuegos de paneles de lana de roca, en el encuentro entre el forjado y el muro cortina. Sistema "ROCKWOOL".
Franja cortafuegos en encuentro entre forjado y muro cortina, con una resistencia al fuego EI 60, sistema Conlit MC 60-90 "ROCKWOOL", compuesta por un panel rígido de lana de roca Conlit Alu, revestido por una de sus caras con una lámina de aluminio reforzado, de 90 mm de espesor, resistencia térmica 2,19 m²K/W, conductividad térmica 0,035 W/(mK), densidad 180 kg/m³, calor específico 0,84 J/kgK y factor de resistencia a la difusión del vapor de agua 1,3, fijado al forjado y al muro cortina, con escuadras de acero galvanizado, Conlit MC, de 3 mm de espesor, escuadras de acero galvanizado, Conlit MC Inferior, de 3 mm de espesor, pletinas de acero galvanizado, Espada Conlit MC, de 1 mm de espesor y tornillos de unión, Conlit ACR 85, de 85 mm de longitud. Incluso elementos de fijación, remaches, adhesivo a base de silicatos, de fraguado lento, Cola Conlit "ROCKWOOL", para encolado de piezas de lana de roca tipo Conlit y tornillería.
Incluye: Replanteo. Preparación y corte de los paneles. Presentación de las escuadras y pletinas. Colocación de los paneles. Ajuste y fijación de las escuadras y pletinas. Sellado de juntas. Unión entre paneles con tornillos de fijación.
Criterio de medición de proyecto: Superficie medida según documentación gráfica de Proyecto.
Criterio de medición de obra: Se medirá la superficie realmente ejecutada según especificaciones de Proyecto.

| Código | Ud | Descripción | Rendimiento | Precio | Importe |
|---|---|---|---|---|---|
| mt16lrw086d | Ud | Escuadra de acero galvanizado, Conlit MC "ROCKWOOL", de 3 mm de espesor, incluso anclajes mecánicos de expansión de acero galvanizado. (material) | 1.660 | 13.75 | 22.83 |
| mt16lrw088d | Ud | Escuadra de acero galvanizado, Conlit MC Inferior "ROCKWOOL", de 3 mm de espesor, incluso anclajes mecánicos de expansión de acero galvanizado. (material) | 1.660 | 22.31 | 37.03 |
| mt16lrw087d | Ud | Pletina de acero galvanizado, Espada Conlit MC "ROCKWOOL", de 1 mm de espesor, con taladros, incluso remaches para fijación. (material) | 2.500 | 4.97 | 12.43 |
| mt16lrw080lf | m² | Panel rígido de lana de roca Conlit Alu "ROCKWOOL", según UNE-EN 13162, revestido por una de sus caras con una lámina de aluminio reforzado, de 90 mm de espesor, resistencia térmica 2,19 m²K/W, conductividad térmica 0,035 W/(mK), Euroclase A1 de reacción al fuego según UNE-EN 13501-1, densidad 180 kg/m³, calor específico 0,84 J/kgK y factor de resistencia a la difusión del vapor de agua 1,3, para protección contra incendios de elementos constructivos. (material) | 1.200 | 121.76 | 146.11 |
| mt16lrw082wd | Ud | Tornillo de unión de alambre de acero galvanizado en forma de hélice, Conlit ACR 85 "ROCKWOOL", de 85 mm de longitud, para paneles de lana de roca. (material) | 1.660 | 8.11 | 13.46 |
| mt16lrw081b | kg | Adhesivo a base de silicatos, de fraguado lento, Cola Conlit "ROCKWOOL", para encolado de piezas de lana de roca tipo Conlit en instalaciones sometidas a altas temperaturas o elementos de protección pasiva contra incendios. (material) | 0.200 | 15.47 | 3.09 |
| mo054 | h | Oficial 1ª montador de aislamientos. (mano de obra) | 0.269 | 23.16 | 6.23 |
| mo101 | h | Ayudante montador de aislamientos. (mano de obra) | 0.269 | 21.78 | 5.86 |
| % | % | Costes directos complementarios | 2 % | 247.04 | 4.94 |
|  |  | Costes directos |  |  | 251.98 |
