# Sellado de paso de cables de medianas dimensiones, con pintura intumescente y panel de lana mineral

- Propiedad del archivo: CYPE INGENIEROS, S.A.
- Formato: FIEBDC-3/2002
- Ámbito geográfico: Región de Murcia
- Divisa: EUR
- Costes indirectos: 3.00 %
- IVA: 21.00 %

## I Instalaciones

### IO Contra incendios

#### IOJ Protección pasiva contra incendios: instalaciones

**IOJ060** Ud Sellado de paso de cables de medianas dimensiones, con pintura intumescente y panel de lana mineral.
Sellado de paso de cables con aislamiento, de diámetro exterior menor o igual de 80 mm, a través de una abertura de 100 cm², en muro de 15 cm de espesor, para protección pasiva contra incendios y garantizar la resistencia al fuego EI 90, con dos paneles rígidos de lana mineral, según UNE-EN 13162, de 50 mm de espesor, revestidos por su cara exterior con una capa de 0,7 mm de espesor de pintura intumescente, color blanco y otra capa del mismo material, de 0,7 mm de espesor aplicada sobre cables y canalizaciones de cables, en una longitud de 150 mm, y sellado de juntas con sellador acrílico con propiedades ignífugas, color blanco.
Incluye: Limpieza y preparación del paramento. Corte y ajuste de los paneles. Aplicación de la pintura sobre los cantos de los paneles. Colocación de los paneles. Aplicación del sellador. Aplicación de la pintura sobre la cara exterior de cada panel, sobre los cables y las canalizaciones de cables. Alisado con espátula. Limpieza final.
Criterio de medición de proyecto: Número de unidades previstas, según documentación gráfica de Proyecto.
Criterio de medición de obra: Se medirá el número de unidades realmente ejecutadas según especificaciones de Proyecto.

| Código | Ud | Descripción | Rendimiento | Precio | Importe |
|---|---|---|---|---|---|
| mt27pwh010a | kg | Pintura intumescente, color blanco, para sellado de penetraciones. (material) | 0.023 | 5.50 | 0.13 |
| mt16lra010c | m² | Panel rígido de lana mineral, según UNE-EN 13162, no revestido, de 50 mm de espesor, resistencia térmica 1,4 m²K/W, conductividad térmica 0,035 W/(mK), Euroclase A1 de reacción al fuego según UNE-EN 13501-1, capacidad de absorción de agua a corto plazo <=1 kg/m² y factor de resistencia a la difusión del vapor de agua 1. (material) | 0.020 | 16.97 | 0.34 |
| mt41phi010a | Ud | Cartucho de 310 ml de sellador acrílico con propiedades ignífugas, color blanco, para sellado de juntas y aberturas lineales. (material) | 0.323 | 12.42 | 4.01 |
| mo113 | h | Peón ordinario construcción. (mano de obra) | 0.065 | 21.19 | 1.38 |
| % | % | Costes directos complementarios | 2 % | 5.86 | 0.12 |
|  |  | Costes directos |  |  | 5.98 |
