# Protección pasiva contra incendios de elemento estructural de hormigón, con pintura intumescente. Sistema "PROMAT"

- Propiedad del archivo: CYPE INGENIEROS, S.A.
- Formato: FIEBDC-3/2002
- Ámbito geográfico: Región de Murcia
- Divisa: EUR
- Costes indirectos: 3.00 %
- IVA: 21.00 %

## I Instalaciones

### IO Contra incendios

#### IOR Protección pasiva contra incendios: estructuras

**IOR072** m² Protección pasiva contra incendios de elemento estructural de hormigón, con pintura intumescente. Sistema "PROMAT".
Sistema de protección pasiva contra incendios de viga de hormigón, de 80 mm de dimensión mínima y 20 mm de distancia mínima equivalente al eje, mediante la aplicación de dos manos de pintura intumescente para interior o exterior, Promapaint-SC4 "PROMAT", a base de copolímeros acrílicos en emulsión acuosa, color blanco, hasta formar un espesor mínimo de película seca de 1100 micras y conseguir una resistencia al fuego de 60 minutos, según UNE-EN 13381-3.
Incluye: Preparación y limpieza de la superficie soporte. Aplicación de la imprimación. Aplicación de las manos de acabado.
Criterio de medición de proyecto: Superficie medida según documentación gráfica de Proyecto.
Criterio de medición de obra: Se medirá la superficie realmente ejecutada según especificaciones de Proyecto.

| Código | Ud | Descripción | Rendimiento | Precio | Importe |
|---|---|---|---|---|---|
| mt27pwp010g | kg | Pintura intumescente para interior o exterior, Promapaint-SC4 "PROMAT", a base de copolímeros acrílicos en emulsión acuosa, color blanco; para aplicar con pistola de alta presión o con brocha. (material) | 2.200 | 10.24 | 22.53 |
| mt27pwp005a | kg | Imprimación monocomponente, en emulsión acuosa, Accro-Por "PROMAT". (material) | 0.150 | 8.87 | 1.33 |
| mo038 | h | Oficial 1ª pintor. (mano de obra) | 0.280 | 22.53 | 6.31 |
| % | % | Costes directos complementarios | 2 % | 30.17 | 0.60 |
|  |  | Costes directos |  |  | 30.77 |
