# Puesto de control de red de rociadores

- Propiedad del archivo: CYPE INGENIEROS, S.A.
- Formato: FIEBDC-3/2002
- Ámbito geográfico: Región de Murcia
- Divisa: EUR
- Costes indirectos: 3.00 %
- IVA: 21.00 %

## I Instalaciones

### IO Contra incendios

#### IOT Sistemas de extinción fijos

**IOT010** Ud Puesto de control de red de rociadores.
Puesto de control de rociadores, de 6" DN 150 mm de diámetro, unión ranura y ranura, formado por válvula de retención y alarma de hierro fundido, trim de acero galvanizado y cámara de retardo de fundición, para sistema de tubería mojada. Instalación en posición horizontal. Incluso alarma hidráulica con motor de agua y gong, accesorios y piezas especiales para conexión a la red de distribución de agua.
Incluye: Replanteo. Montaje, conexionado y comprobación de su correcto funcionamiento.
Criterio de medición de proyecto: Número de unidades previstas, según documentación gráfica de Proyecto.
Criterio de medición de obra: Se medirá el número de unidades realmente ejecutadas según especificaciones de Proyecto.

| Código | Ud | Descripción | Rendimiento | Precio | Importe |
|---|---|---|---|---|---|
| mt41pcr010C | Ud | Puesto de control de rociadores, de 6" DN 150 mm de diámetro, unión ranura y ranura, formado por válvula de retención y alarma de hierro fundido, trim de acero galvanizado y cámara de retardo de fundición; para instalar en posición horizontal. (material) | 1.000 | 2263.46 | 2263.46 |
| mt41pcr100a | Ud | Alarma hidráulica, con motor de agua y gong de aleación de aluminio. (material) | 1.000 | 350.82 | 350.82 |
| mt41pcr300s | Ud | Accesorios y piezas especiales para conexión de puesto de control de rociadores a red de distribución de agua. (material) | 1.000 | 35.52 | 35.52 |
| mo008 | h | Oficial 1ª fontanero. (mano de obra) | 16.023 | 23.16 | 371.09 |
| mo107 | h | Ayudante fontanero. (mano de obra) | 16.023 | 21.75 | 348.50 |
| % | % | Costes directos complementarios | 2 % | 3369.39 | 67.39 |
|  |  | Costes directos |  |  | 3436.78 |
