# Extintor automático de polvo químico ABC polivalente, con presión incorporada

- Propiedad del archivo: CYPE INGENIEROS, S.A.
- Formato: FIEBDC-3/2002
- Ámbito geográfico: Región de Murcia
- Divisa: EUR
- Costes indirectos: 3.00 %
- IVA: 21.00 %

## I Instalaciones

### IO Contra incendios

#### IOX Extintores

**IOX120** Ud Extintor automático de polvo químico ABC polivalente, con presión incorporada.
Extintor automático de polvo químico ABC polivalente, con presión incorporada con nitrógeno, con 6 kg de agente extintor, con casco de acero con revestimiento interior resistente a la corrosión y acabado exterior con pintura epoxi color rojo, tubo sonda, válvula de palanca, anilla de seguridad, manómetro, boquilla difusora, cadena de acero y ampolla fusible por temperatura. Incluso accesorios de montaje.
Incluye: Colocación del extintor.
Criterio de medición de proyecto: Número de unidades previstas, según documentación gráfica de Proyecto.
Criterio de medición de obra: Se medirá el número de unidades realmente colocadas según especificaciones de Proyecto.

| Código | Ud | Descripción | Rendimiento | Precio | Importe |
|---|---|---|---|---|---|
| mt41ixi120a | Ud | Extintor automático de polvo químico ABC polivalente, con presión incorporada con nitrógeno, con 6 kg de agente extintor, con casco de acero con revestimiento interior resistente a la corrosión y acabado exterior con pintura epoxi color rojo, tubo sonda, válvula de palanca, anilla de seguridad, manómetro, boquilla difusora, cadena de acero y ampolla fusible por temperatura, con accesorios de montaje, según UNE-EN 3. (material) | 1.000 | 57.22 | 57.22 |
| mo113 | h | Peón ordinario construcción. (mano de obra) | 0.641 | 21.19 | 13.58 |
| % | % | Costes directos complementarios | 2 % | 70.80 | 1.42 |
|  |  | Costes directos |  |  | 72.22 |
