# Terminal de aireación

- Propiedad del archivo: CYPE INGENIEROS, S.A.
- Formato: FIEBDC-3/2002
- Ámbito geográfico: Región de Murcia
- Divisa: EUR
- Costes indirectos: 3.00 %
- IVA: 21.00 %

## I Instalaciones

### IS Evacuación de aguas

#### ISB Bajantes

**ISB044** Ud Terminal de aireación.
Terminal de ventilación de polipropileno, de color gris, de 110 mm de diámetro y 750 mm de longitud, conectado al extremo superior de la bajante con unión a presión con junta elástica.
Incluye: Replanteo. Montaje y conexionado.
Criterio de medición de proyecto: Número de unidades previstas, según documentación gráfica de Proyecto.
Criterio de medición de obra: Se medirá el número de unidades realmente ejecutadas según especificaciones de Proyecto.

| Código | Ud | Descripción | Rendimiento | Precio | Importe |
|---|---|---|---|---|---|
| mt36voi010d | Ud | Terminal de ventilación de polipropileno, de color gris, de 110 mm de diámetro y 750 mm de longitud. (material) | 1.000 | 69.41 | 69.41 |
| mo008 | h | Oficial 1ª fontanero. (mano de obra) | 0.162 | 23.16 | 3.75 |
| mo107 | h | Ayudante fontanero. (mano de obra) | 0.162 | 21.75 | 3.52 |
| % | % | Costes directos complementarios | 2 % | 76.68 | 1.53 |
|  |  | Costes directos |  |  | 78.21 |
