# Bajante vista de piezas cerámicas

- Propiedad del archivo: CYPE INGENIEROS, S.A.
- Formato: FIEBDC-3/2002
- Ámbito geográfico: Región de Murcia
- Divisa: EUR
- Costes indirectos: 3.00 %
- IVA: 21.00 %

## I Instalaciones

### IS Evacuación de aguas

#### ISB Bajantes

**ISB022** m Bajante vista de piezas cerámicas.
Bajante de la red de evacuación de aguas pluviales, formada por tubos cónicos de barro cocido, colocados con mortero de cemento, industrial, M-7,5. Incluso material auxiliar para montaje y sujeción a la obra, accesorios y piezas especiales.
Incluye: Replanteo del recorrido de la bajante y de la situación de los elementos de sujeción. Presentación en seco de los tubos. Fijación del material auxiliar para montaje y sujeción a la obra. Montaje, conexionado y comprobación de su correcto funcionamiento. Realización de pruebas de servicio.
Criterio de medición de proyecto: Longitud medida según documentación gráfica de Proyecto.
Criterio de medición de obra: Se medirá la longitud realmente ejecutada según especificaciones de Proyecto.

| Código | Ud | Descripción | Rendimiento | Precio | Importe |
|---|---|---|---|---|---|
| mt36cba020a | Ud | Tubo cónico de barro cocido, para bajante circular, de 27 cm de longitud. (material) | 5.500 | 3.26 | 17.93 |
| mt36cba021 | Ud | Gafas de sujeción para tubo cónico de barro cocido. (material) | 2.000 | 5.66 | 11.32 |
| mt08aaa010a | m³ | Agua. (material) | 0.006 | 1.50 | 0.01 |
| mt09mif010da | t | Mortero industrial para albañilería, de cemento, color gris, categoría M-7,5 (resistencia a compresión 7,5 N/mm²), suministrado en sacos, según UNE-EN 998-2. (material) | 0.019 | 56.97 | 1.08 |
| op00ato010 |  | Atornillador. | 1.000 | 0.00 | 0.00 |
| op00mar010 |  | Martillo. | 1.000 | 0.00 | 0.00 |
| op00tal010 |  | Taladro. | 1.000 | 0.00 | 0.00 |
| mo008 | h | Oficial 1ª fontanero. (mano de obra) | 0.757 | 23.16 | 17.53 |
| mo107 | h | Ayudante fontanero. (mano de obra) | 0.811 | 21.75 | 17.64 |
| % | % | Costes directos complementarios | 2 % | 65.51 | 1.31 |
|  |  | Costes directos |  |  | 66.82 |
