# Tubería para ventilación primaria

- Propiedad del archivo: CYPE INGENIEROS, S.A.
- Formato: FIEBDC-3/2002
- Ámbito geográfico: Región de Murcia
- Divisa: EUR
- Costes indirectos: 3.00 %
- IVA: 21.00 %

## I Instalaciones

### IS Evacuación de aguas

#### ISB Bajantes

**ISB040** m Tubería para ventilación primaria.
Tubería para ventilación primaria de la red de evacuación de aguas, formada por tubo de PVC, de 110 mm de diámetro y 1,4 mm de espesor; unión pegada con adhesivo. Incluso líquido limpiador, adhesivo para tubos y accesorios de PVC, material auxiliar para montaje y sujeción a la obra, accesorios y piezas especiales.
Incluye: Replanteo del recorrido de la tubería para ventilación y de la situación de los elementos de sujeción. Presentación en seco de los tubos. Fijación del material auxiliar para montaje y sujeción a la obra. Montaje, conexionado y comprobación de su correcto funcionamiento.
Criterio de medición de proyecto: Longitud medida según documentación gráfica de Proyecto.
Criterio de medición de obra: Se medirá la longitud realmente ejecutada según especificaciones de Proyecto.

| Código | Ud | Descripción | Rendimiento | Precio | Importe |
|---|---|---|---|---|---|
| mt36tvg400f | Ud | Material auxiliar para montaje y sujeción a la obra de las tuberías de PVC, de 110 mm de diámetro. (material) | 1.000 | 0.41 | 0.41 |
| mt36tvg010fg | m | Tubo de PVC, de 110 mm de diámetro y 1,4 mm de espesor, con el precio incrementado el 30% en concepto de accesorios y piezas especiales. (material) | 1.000 | 3.56 | 3.56 |
| mt11var009 | l | Líquido limpiador para pegado mediante adhesivo de tubos y accesorios de PVC. (material) | 0.024 | 37.60 | 0.90 |
| mt11var010 | l | Adhesivo para tubos y accesorios de PVC. (material) | 0.012 | 47.92 | 0.58 |
| op00ato010 |  | Atornillador. | 1.000 | 0.00 | 0.00 |
| op00mar010 |  | Martillo. | 1.000 | 0.00 | 0.00 |
| op00tal010 |  | Taladro. | 1.000 | 0.00 | 0.00 |
| mo008 | h | Oficial 1ª fontanero. (mano de obra) | 0.114 | 23.16 | 2.64 |
| mo107 | h | Ayudante fontanero. (mano de obra) | 0.057 | 21.75 | 1.24 |
| % | % | Costes directos complementarios | 2 % | 9.33 | 0.19 |
|  |  | Costes directos |  |  | 9.52 |
