# Válvula de aireación

- Propiedad del archivo: CYPE INGENIEROS, S.A.
- Formato: FIEBDC-3/2002
- Ámbito geográfico: Región de Murcia
- Divisa: EUR
- Costes indirectos: 3.00 %
- IVA: 21.00 %

## I Instalaciones

### IS Evacuación de aguas

#### ISB Bajantes

**ISB043** Ud Válvula de aireación.
Válvula de ventilación de PVC, de 75 mm de diámetro, para tubería de ventilación primaria o secundaria, conectada al extremo superior de la bajante con unión pegada con adhesivo. Incluso líquido limpiador y adhesivo para tubos y accesorios de PVC.
Incluye: Replanteo. Montaje y conexionado.
Criterio de medición de proyecto: Número de unidades previstas, según documentación gráfica de Proyecto.
Criterio de medición de obra: Se medirá el número de unidades realmente ejecutadas según especificaciones de Proyecto.

| Código | Ud | Descripción | Rendimiento | Precio | Importe |
|---|---|---|---|---|---|
| mt36vpq010a | Ud | Válvula de ventilación de PVC, de 75 mm de diámetro, para tubería de ventilación primaria o secundaria. (material) | 1.000 | 63.78 | 63.78 |
| mt36tiq012a | l | Líquido limpiador para pegado mediante adhesivo de tubos y accesorios de PVC. (material) | 0.007 | 36.66 | 0.26 |
| mt36tiq013a | kg | Adhesivo para tubos y accesorios de PVC. (material) | 0.004 | 46.72 | 0.19 |
| mo008 | h | Oficial 1ª fontanero. (mano de obra) | 0.216 | 23.16 | 5.00 |
| mo107 | h | Ayudante fontanero. (mano de obra) | 0.216 | 21.75 | 4.70 |
| % | % | Costes directos complementarios | 2 % | 73.93 | 1.48 |
|  |  | Costes directos |  |  | 75.41 |
