# Cadena de lluvia

- Propiedad del archivo: CYPE INGENIEROS, S.A.
- Formato: FIEBDC-3/2002
- Ámbito geográfico: Región de Murcia
- Divisa: EUR
- Costes indirectos: 3.00 %
- IVA: 21.00 %

## I Instalaciones

### IS Evacuación de aguas

#### ISB Bajantes

**ISB100** Ud Cadena de lluvia.
Cadena de lluvia de 150 cm de longitud, formada por copas de acero galvanizado de 6 cm de diámetro máximo y 0,6 kg/m de peso, para recogida de aguas pluviales procedentes de los canalones. Colocación con kit de enganche de acero galvanizado, de 17,5 cm de longitud y 15,5 cm de anchura, compuesto por una pieza en forma de V para apoyar sobre el canalón y un gancho para colgar la cadena de lluvia.
Incluye: Replanteo. Colocación.
Criterio de medición de proyecto: Número de unidades previstas, según documentación gráfica de Proyecto.
Criterio de medición de obra: Se medirá el número de unidades realmente ejecutadas según especificaciones de Proyecto.

| Código | Ud | Descripción | Rendimiento | Precio | Importe |
|---|---|---|---|---|---|
| mt36cll010a | m | Cadena de lluvia formada por copas de acero galvanizado de 6 cm de diámetro máximo y 0,6 kg/m de peso, para recogida de aguas pluviales procedentes de los canalones. (material) | 1.500 | 49.00 | 73.50 |
| mt36cll020a | Ud | Kit de enganche de acero galvanizado, de 17,5 cm de longitud y 15,5 cm de anchura, compuesto por una pieza en forma de V para apoyar sobre el canalón y un gancho para colgar la cadena de lluvia. (material) | 1.000 | 11.50 | 11.50 |
| mo080 | h | Ayudante montador. (mano de obra) | 0.162 | 21.78 | 3.53 |
| % | % | Costes directos complementarios | 2 % | 88.53 | 1.77 |
|  |  | Costes directos |  |  | 90.30 |
