# Canalón visto de media caña de bambú

- Propiedad del archivo: CYPE INGENIEROS, S.A.
- Formato: FIEBDC-3/2002
- Ámbito geográfico: Región de Murcia
- Divisa: EUR
- Costes indirectos: 3.00 %
- IVA: 21.00 %

## I Instalaciones

### IS Evacuación de aguas

#### ISC Canalones

**ISC100** m Canalón visto de media caña de bambú.
Canalón visto de media caña de bambú (Guadua angustifolia), de entre 11 y 13 cm de diámetro y 1 cm de espesor, acabado barnizado. Incluso soportes de acero galvanizado.
Incluye: Replanteo. Montaje, conexionado y comprobación de su correcto funcionamiento.
Criterio de medición de proyecto: Longitud medida según documentación gráfica de Proyecto.
Criterio de medición de obra: Se medirá la longitud realmente ejecutada según especificaciones de Proyecto.

| Código | Ud | Descripción | Rendimiento | Precio | Importe |
|---|---|---|---|---|---|
| mt36cbu010a | m | Canalón visto de media caña de bambú (Guadua angustifolia), de entre 11 y 13 cm de diámetro y 1 cm de espesor, grado de conicidad <=0,5%, acabado barnizado, suministrado en piezas de entre 3 y 4 m de longitud. (material) | 1.000 | 26.30 | 26.30 |
| mt36cbu020a | Ud | Soporte de acero galvanizado, para fijación de canalón de media caña de bambú a cubierta. (material) | 1.000 | 0.95 | 0.95 |
| mo011 | h | Oficial 1ª montador. (mano de obra) | 0.217 | 23.16 | 5.03 |
| mo080 | h | Ayudante montador. (mano de obra) | 0.217 | 21.78 | 4.73 |
| % | % | Costes directos complementarios | 2 % | 37.01 | 0.74 |
|  |  | Costes directos |  |  | 37.75 |
