# Campana extractora para cocina

- Propiedad del archivo: CYPE INGENIEROS, S.A.
- Formato: FIEBDC-3/2002
- Ámbito geográfico: Región de Murcia
- Divisa: EUR
- Costes indirectos: 3.00 %
- IVA: 21.00 %

## I Instalaciones

### IV Ventilación

#### IVK Ventilación adicional especifica en cocina para viviendas

**IVK015** Ud Campana extractora para cocina.
Campana extractora convencional con 1 motor de aspiración, con tramo de conexión de tubo flexible de aluminio a conducto de extracción para salida de humos. Incluso elementos de fijación.
Incluye: Replanteo mediante plantilla. Colocación y fijación. Conexionado y comprobación de su correcto funcionamiento.
Criterio de medición de proyecto: Número de unidades previstas, según documentación gráfica de Proyecto.
Criterio de medición de obra: Se medirá el número de unidades realmente ejecutadas según especificaciones de Proyecto.

| Código | Ud | Descripción | Rendimiento | Precio | Importe |
|---|---|---|---|---|---|
| mt32ces010a | Ud | Campana extractora, convencional, con 1 motor de aspiración, según UNE-EN 60335-1, con elementos de fijación. (material) | 1.000 | 58.18 | 58.18 |
| mt42cme020d | m | Tubo flexible de aluminio natural, de 110 mm de diámetro, incluso codos, derivaciones, manguitos y piezas especiales. (material) | 3.000 | 2.56 | 7.68 |
| mo003 | h | Oficial 1ª electricista. (mano de obra) | 0.215 | 23.16 | 4.98 |
| mo102 | h | Ayudante electricista. (mano de obra) | 0.215 | 21.75 | 4.68 |
| % | % | Costes directos complementarios | 2 % | 75.52 | 1.51 |
|  |  | Costes directos |  |  | 77.03 |
