# Rejilla motorizada

- Propiedad del archivo: CYPE INGENIEROS, S.A.
- Formato: FIEBDC-3/2002
- Ámbito geográfico: Región de Murcia
- Divisa: EUR
- Costes indirectos: 3.00 %
- IVA: 21.00 %

## I Instalaciones

### IV Ventilación

#### IVM Ventilación mecánica

**IVM095** Ud Rejilla motorizada.
Rejilla motorizada de aluminio extruido, fijación con clips, formada por una fila de lamas horizontales controladas automáticamente por el conjunto biela-motor en función del ciclo verano/invierno seleccionado en el termostato, de 200x100 mm, color a elegir de la carta RAL, motorización con alimentación a 12 Vcc por cable. Instalación en pared. Incluso marco de montaje y elementos de fijación.
Incluye: Replanteo. Colocación y fijación. Conexionado.
Criterio de medición de proyecto: Número de unidades previstas, según documentación gráfica de Proyecto.
Criterio de medición de obra: Se medirá el número de unidades realmente ejecutadas según especificaciones de Proyecto.

| Código | Ud | Descripción | Rendimiento | Precio | Importe |
|---|---|---|---|---|---|
| mt42cva030cc | Ud | Rejilla motorizada de aluminio extruido, fijación con clips, formada por una fila de lamas horizontales controladas automáticamente por el conjunto biela-motor en función del ciclo verano/invierno seleccionado en el termostato, de 200x100 mm, color a elegir de la carta RAL, motorización con alimentación a 12 Vcc por cable, con elementos de fijación. (material) | 1.000 | 84.59 | 84.59 |
| mt42cva031c | Ud | Marco de montaje para rejilla, de chapa galvanizada, de 200x100 mm. (material) | 1.000 | 1.10 | 1.10 |
| mo005 | h | Oficial 1ª instalador de climatización. (mano de obra) | 0.301 | 23.16 | 6.97 |
| mo104 | h | Ayudante instalador de climatización. (mano de obra) | 0.241 | 21.75 | 5.24 |
| % | % | Costes directos complementarios | 2 % | 97.90 | 1.96 |
|  |  | Costes directos |  |  | 99.86 |
