# Caja de extracción

- Propiedad del archivo: CYPE INGENIEROS, S.A.
- Formato: FIEBDC-3/2002
- Ámbito geográfico: Región de Murcia
- Divisa: EUR
- Costes indirectos: 3.00 %
- IVA: 21.00 %

## I Instalaciones

### IV Ventilación

#### IVM Ventilación mecánica

**IVM032** Ud Caja de extracción.
Caja de extracción compuesta por ventilador centrífugo, con rodete de álabes hacia delante, motor de tres velocidades para alimentación monofásica a 230 V y 50 Hz de frecuencia, con protección térmica, carcasa exterior de acero galvanizado en caliente, interruptor on/off y presostato, de potencia nominal 50 W, caudal máximo 500 m³/h, nivel de presión sonora 40 dBA, con boca de entrada lateral para conexión a conducto de extracción de 200 mm de diámetro y boca de salida lateral de 200 mm de diámetro; instalación en el extremo exterior del conducto de extracción (boca de expulsión). Incluso accesorios y elementos de fijación.
Incluye: Replanteo. Colocación y fijación. Conexionado y comprobación de su correcto funcionamiento.
Criterio de medición de proyecto: Número de unidades previstas, según documentación gráfica de Proyecto.
Criterio de medición de obra: Se medirá el número de unidades realmente ejecutadas según especificaciones de Proyecto.

| Código | Ud | Descripción | Rendimiento | Precio | Importe |
|---|---|---|---|---|---|
| mt42svs300aa | Ud | Caja de extracción compuesta por ventilador centrífugo, con rodete de álabes hacia delante, motor de tres velocidades para alimentación monofásica a 230 V y 50 Hz de frecuencia, con protección térmica, carcasa exterior de acero galvanizado en caliente, interruptor on/off y presostato, de potencia nominal 50 W, caudal máximo 500 m³/h, nivel de presión sonora 40 dBA, con boca de entrada lateral para conexión a conducto de extracción de 200 mm de diámetro y boca de salida lateral de 200 mm de diámetro. (material) | 1.000 | 1005.07 | 1005.07 |
| mt42svs910a | Ud | Accesorios y elementos de fijación de caja de extracción. (material) | 1.000 | 55.64 | 55.64 |
| mo011 | h | Oficial 1ª montador. (mano de obra) | 0.129 | 23.16 | 2.99 |
| mo080 | h | Ayudante montador. (mano de obra) | 0.129 | 21.78 | 2.81 |
| % | % | Costes directos complementarios | 2 % | 1066.51 | 21.33 |
|  |  | Costes directos |  |  | 1087.84 |
