# Rejilla de admisión de aire exterior

- Propiedad del archivo: CYPE INGENIEROS, S.A.
- Formato: FIEBDC-3/2002
- Ámbito geográfico: Región de Murcia
- Divisa: EUR
- Costes indirectos: 3.00 %
- IVA: 21.00 %

## I Instalaciones

### IV Ventilación

#### IVU Ventilación geotérmica: pozos canadienses

**IVU080** Ud Rejilla de admisión de aire exterior.
Rejilla circular de acero inoxidable, de 160 mm de diámetro, con cubierta de media cúpula, lamas horizontales fijas con inclinación de 15°, rejilla mosquitera y junta de estanqueidad. Incluso elementos de fijación.
Incluye: Colocación y fijación.
Criterio de medición de proyecto: Número de unidades previstas, según documentación gráfica de Proyecto.
Criterio de medición de obra: Se medirá el número de unidades realmente ejecutadas según especificaciones de Proyecto.

| Código | Ud | Descripción | Rendimiento | Precio | Importe |
|---|---|---|---|---|---|
| mt42vgg080a | Ud | Rejilla circular de acero inoxidable, de 160 mm de diámetro, con cubierta de media cúpula, lamas horizontales fijas con inclinación de 15°, rejilla mosquitera y junta de estanqueidad, para conducto de admisión o extracción, con elementos de fijación. (material) | 1.000 | 48.55 | 48.55 |
| mo011 | h | Oficial 1ª montador. (mano de obra) | 0.269 | 23.16 | 6.23 |
| mo080 | h | Ayudante montador. (mano de obra) | 0.269 | 21.78 | 5.86 |
| % | % | Costes directos complementarios | 2 % | 60.64 | 1.21 |
|  |  | Costes directos |  |  | 61.85 |
