# Conducto flexible de doble pared, de polietileno

- Propiedad del archivo: CYPE INGENIEROS, S.A.
- Formato: FIEBDC-3/2002
- Ámbito geográfico: Región de Murcia
- Divisa: EUR
- Costes indirectos: 3.00 %
- IVA: 21.00 %

## I Instalaciones

### IV Ventilación

#### IVV Conductos de admisión y extracción para ventilación

**IVV340** m Conducto flexible de doble pared, de polietileno.
Conducto de ventilación, formado por tubo flexible, de doble pared, la exterior corrugada y la interior lisa, de polietileno, de color verde, con tratamientos antiestático y antibacteriano, de 75 mm de diámetro exterior. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42fei410a | Ud | Material auxiliar para montaje y sujeción a la obra de los conductos flexibles de doble pared, la exterior corrugada y la interior lisa, de polietileno, de color verde, con tratamientos antiestático y antibacteriano, de 75 mm de diámetro exterior. (material) | 1.000 | 0.23 | 0.23 |
| mt42fei010ac | m | Tubo flexible, de doble pared, la exterior corrugada y la interior lisa, de polietileno, de color verde, con tratamientos antiestático y antibacteriano, de 75 mm de diámetro exterior, suministrado en rollos de 50 m de longitud, con el precio incrementado el 10% en concepto de accesorios y piezas especiales. (material) | 1.000 | 5.12 | 5.12 |
| mo011 | h | Oficial 1ª montador. (mano de obra) | 0.090 | 23.16 | 2.08 |
| mo080 | h | Ayudante montador. (mano de obra) | 0.045 | 21.78 | 0.98 |
| % | % | Costes directos complementarios | 2 % | 8.41 | 0.17 |
|  |  | Costes directos |  |  | 8.58 |
