# Tubería de gas medicinal

- Propiedad del archivo: CYPE INGENIEROS, S.A.
- Formato: FIEBDC-3/2002
- Ámbito geográfico: Región de Murcia
- Divisa: EUR
- Costes indirectos: 3.00 %
- IVA: 21.00 %

## I Instalaciones

### IX Aire comprimido y gases medicinales

#### IXC Conducciones

**IXC020** m Tubería de gas medicinal.
Tubería de oxígeno formada por tubo de cobre rígido, de 8/10 mm de diámetro y 1 mm de espesor. Instalación en superficie. Incluso material auxiliar para montaje y sujeción a la obra, accesorios y piezas especiales.
Incluye: Replanteo del recorrido de las tuberías. Presentación en seco de tubos y piezas especiales. Fijación del material auxiliar para montaje y sujeción a la obra. Montaje, conexionado y comprobación de su correcto funcionamiento.
Criterio de medición de proyecto: Longitud medida según documentación gráfica de Proyecto.
Criterio de medición de obra: Se medirá la longitud realmente ejecutada según especificaciones de Proyecto.

| Código | Ud | Descripción | Rendimiento | Precio | Importe |
|---|---|---|---|---|---|
| mt37tca450a | Ud | Material auxiliar para montaje y sujeción a la obra de las tuberías de cobre rígido, de 8/10 mm de diámetro. (material) | 1.000 | 0.18 | 0.18 |
| mt37tca050ad | m | Tubo de cobre rígido, de 8/10 mm de diámetro y 1 mm de espesor, según UNE-EN 13348, con el precio incrementado el 15% en concepto de accesorios y piezas especiales. (material) | 1.000 | 4.07 | 4.07 |
| op00ato010 |  | Atornillador. | 1.000 | 0.00 | 0.00 |
| op00mar010 |  | Martillo. | 1.000 | 0.00 | 0.00 |
| op00tal010 |  | Taladro. | 1.000 | 0.00 | 0.00 |
| mo008 | h | Oficial 1ª fontanero. (mano de obra) | 0.214 | 23.16 | 4.96 |
| mo107 | h | Ayudante fontanero. (mano de obra) | 0.214 | 21.75 | 4.65 |
| % | % | Costes directos complementarios | 2 % | 13.86 | 0.28 |
|  |  | Costes directos |  |  | 14.14 |
