# Purgador de condensados

- Propiedad del archivo: CYPE INGENIEROS, S.A.
- Formato: FIEBDC-3/2002
- Ámbito geográfico: Región de Murcia
- Divisa: EUR
- Costes indirectos: 3.00 %
- IVA: 21.00 %

## I Instalaciones

### IX Aire comprimido y gases medicinales

#### IXW Elementos

**IXW040** Ud Purgador de condensados.
Purgador de condensados con temporizador regulable, de latón de 1/4" de diámetro, presión máxima de trabajo 16 bar, tiempo de apertura entre 0,5 y 10 segundos, tiempo de cierre entre 0,5 y 45 minutos, para alimentación monofásica a 230 V y 50 Hz de frecuencia.
Incluye: Colocación. Conexionado y comprobación de su correcto funcionamiento.
Criterio de medición de proyecto: Número de unidades previstas, según documentación gráfica de Proyecto.
Criterio de medición de obra: Se medirá el número de unidades realmente ejecutadas según especificaciones de Proyecto.

| Código | Ud | Descripción | Rendimiento | Precio | Importe |
|---|---|---|---|---|---|
| mt43pac010a | Ud | Purgador de condensados con temporizador regulable, de latón de 1/4" de diámetro, presión máxima de trabajo 16 bar, tiempo de apertura entre 0,5 y 10 segundos, tiempo de cierre entre 0,5 y 45 minutos, para alimentación monofásica a 230 V y 50 Hz de frecuencia. (material) | 1.000 | 204.75 | 204.75 |
| mo008 | h | Oficial 1ª fontanero. (mano de obra) | 0.214 | 23.16 | 4.96 |
| mo107 | h | Ayudante fontanero. (mano de obra) | 0.214 | 21.75 | 4.65 |
| % | % | Costes directos complementarios | 2 % | 214.36 | 4.29 |
|  |  | Costes directos |  |  | 218.65 |
