# Mosquitera Pure "PERSAX"

- Propiedad del archivo: CYPE INGENIEROS, S.A.
- Formato: FIEBDC-3/2002
- Ámbito geográfico: Región de Murcia
- Divisa: EUR
- Costes indirectos: 3.00 %
- IVA: 21.00 %

## L Carpintería, cerrajería, vidrios y protecciones solares

### LC Carpintería

#### LCO Mosquiteras

**LCO020** Ud Mosquitera Pure "PERSAX".
Mosquitera fija "PERSAX", de 600 mm de anchura y 1000 mm de altura, formada por perfiles de aluminio, con acabado blanco estándar, filtro Pure® para ventilación mecánica y microventilación, accesorios y complementos, colocada con fijaciones mecánicas en la cara exterior de la carpintería. Incluso sellado perimetral de juntas por medio de un cordón de silicona neutra.
Incluye: Replanteo. Anclaje al paramento de los elementos de fijación. Montaje de la mosquitera y de los accesorios. Sellado de juntas perimetrales.
Criterio de medición de proyecto: Número de unidades previstas, según documentación gráfica de Proyecto.
Criterio de medición de obra: Se medirá el número de unidades realmente ejecutadas según especificaciones de Proyecto.

| Código | Ud | Descripción | Rendimiento | Precio | Importe |
|---|---|---|---|---|---|
| mt25pex010a | m² | Mosquitera fija "PERSAX", formada por perfiles de aluminio, con acabado blanco estándar, filtro Pure® para ventilación mecánica y microventilación, accesorios y complementos. (material) | 0.600 | 84.00 | 50.40 |
| mt15sja100 | Ud | Cartucho de masilla de silicona neutra. (material) | 0.160 | 3.13 | 0.50 |
| mo011 | h | Oficial 1ª montador. (mano de obra) | 0.688 | 23.16 | 15.93 |
| % | % | Costes directos complementarios | 2 % | 66.83 | 1.34 |
|  |  | Costes directos |  |  | 68.17 |
