# Puerta interior de entrada a vivienda, de madera

- Propiedad del archivo: CYPE INGENIEROS, S.A.
- Formato: FIEBDC-3/2002
- Ámbito geográfico: Región de Murcia
- Divisa: EUR
- Costes indirectos: 3.00 %
- IVA: 21.00 %

## L Carpintería, cerrajería, vidrios y protecciones solares

### LE Puertas de entrada a vivienda

#### LEM De madera

**LEM010** Ud Puerta interior de entrada a vivienda, de madera.
Puerta interior de entrada a la vivienda de 203x82,5x4,5 cm, hoja tipo castellana, con cuarterones, con tablero de madera maciza de pino melis, barnizada en taller; precerco de pino país de 130x40 mm; galces macizos de pino melis de 130x20 mm; tapajuntas macizos de pino melis de 70x15 mm en ambas caras. Incluso, herrajes de colgar, cierre y manivela sobre escudo largo de hierro forjado, serie básica.
Incluye: Colocación de los herrajes de colgar. Colocación de la hoja. Colocación de los herrajes de cierre. Colocación de accesorios. Realización de pruebas de servicio.
Criterio de medición de proyecto: Número de unidades previstas, según documentación gráfica de Proyecto.
Criterio de medición de obra: Se medirá el número de unidades realmente ejecutadas según especificaciones de Proyecto.

| Código | Ud | Descripción | Rendimiento | Precio | Importe |
|---|---|---|---|---|---|
| mt22aap011wa | Ud | Precerco de madera de pino, 130x40 mm, para puerta de una hoja, con elementos de fijación. (material) | 1.000 | 28.68 | 28.68 |
| mt22agc010feo | m | Galce macizo, pino melis, 130x20 mm, para barnizar. (material) | 5.100 | 4.70 | 23.97 |
| mt22atc010fA | m | Tapajuntas macizo, pino melis, 70x15 mm, para barnizar. (material) | 10.400 | 2.13 | 22.15 |
| mt22pxa010b | Ud | Puerta de entrada tipo castellana, con cuarterones, con tablero de madera maciza de pino melis, barnizada en taller, 203x82,5x4,5 cm. Según UNE 56803. (material) | 1.000 | 218.45 | 218.45 |
| mt23iaf010a | Ud | Bisagra de seguridad de 140x70 mm, de hierro, para puerta de entrada serie castellana, según UNE-EN 1935. (material) | 4.000 | 9.12 | 36.48 |
| mt23ppb011 | Ud | Tornillo de acero 19/22 mm. (material) | 24.000 | 0.03 | 0.72 |
| mt23ppa010 | Ud | Cerradura de embutir, frente, accesorios y tornillos de atado, para puerta de entrada a vivienda, según UNE-EN 12209. (material) | 1.000 | 20.28 | 20.28 |
| mt23haf010a | Ud | Juego de manivela y escudo largo de hierro forjado, serie básica, para puerta de entrada serie castellana. (material) | 1.000 | 12.42 | 12.42 |
| mt23haf020a | Ud | Tirador exterior con escudo, de hierro, serie básica, para puerta de entrada serie castellana. (material) | 1.000 | 9.97 | 9.97 |
| mt23haf100a | Ud | Mirilla óptica gran angular de 14 mm de diámetro y 35 a 60 mm de longitud, con tapa incorporada y acabado en hierro, serie básica, para puerta de entrada serie castellana. (material) | 1.000 | 1.45 | 1.45 |
| op00cla010 |  | Clavadora neumática. | 1.000 | 0.00 | 0.00 |
| op00gra010 |  | Grapadora. | 1.000 | 0.00 | 0.00 |
| op00sie010 |  | Sierra de calar. | 1.000 | 0.00 | 0.00 |
| op00cep010 |  | Garlopa. | 1.000 | 0.00 | 0.00 |
| op00ato010 |  | Atornillador. | 1.000 | 0.00 | 0.00 |
| mo017 | h | Oficial 1ª carpintero. (mano de obra) | 1.784 | 22.86 | 40.78 |
| mo058 | h | Ayudante carpintero. (mano de obra) | 1.784 | 21.90 | 39.07 |
| % | % | Costes directos complementarios | 2 % | 454.42 | 9.09 |
|  |  | Costes directos |  |  | 463.51 |
