# Persiana enrollable de lamas orientables para cajón túnel de persiana "PERSAX"

- Propiedad del archivo: CYPE INGENIEROS, S.A.
- Formato: FIEBDC-3/2002
- Ámbito geográfico: Región de Murcia
- Divisa: EUR
- Costes indirectos: 3.00 %
- IVA: 21.00 %

## L Carpintería, cerrajería, vidrios y protecciones solares

### LS Protecciones solares

#### LSP Persianas enrollables

**LSP105** Ud Persiana enrollable de lamas orientables para cajón túnel de persiana "PERSAX".
Persiana enrollable de lamas orientables de aluminio extrusionado, modelo Alika "PERSAX", de 60 mm de altura, acabado blanco estándar, equipada con eje de 60 mm de diámetro, discos, cápsulas, lama de remate y todos sus accesorios y guías de persiana modelo AL Guía U, acabado lacado estándar; para carpintería de 700x800 mm; accionamiento automático mediante motor eléctrico MT 32/12 "PERSAX", y mando a distancia.
Criterio de valoración económica: El precio no incluye el cajón túnel de persiana.
Incluye: Montaje de la persiana en el cajón. Montaje del sistema de accionamiento. Conexionado del motor eléctrico.
Criterio de medición de proyecto: Número de unidades previstas, según documentación gráfica de Proyecto.
Criterio de medición de obra: Se medirá el número de unidades realmente ejecutadas según especificaciones de Proyecto.

| Código | Ud | Descripción | Rendimiento | Precio | Importe |
|---|---|---|---|---|---|
| mt25pax026aaa | Ud | Persiana enrollable de lamas orientables de aluminio extrusionado, modelo Alika "PERSAX", de 60 mm de altura, acabado blanco estándar, equipada con eje de 60 mm de diámetro, discos, cápsulas, lama de remate y todos sus accesorios y guías de persiana modelo AL Guía U, acabado lacado estándar; para carpintería de 700x800 mm. Según UNE-EN 13659. (material) | 1.000 | 344.00 | 344.00 |
| mt25pax125a | Ud | Kit para accionamiento automático de persiana enrollable de lamas orientables Alika "PERSAX", motor MT 32/12 "PERSAX", y mando a distancia. (material) | 1.000 | 255.00 | 255.00 |
| op00ato010 |  | Atornillador. | 1.000 | 0.00 | 0.00 |
| mo011 | h | Oficial 1ª montador. (mano de obra) | 0.252 | 23.16 | 5.84 |
| mo080 | h | Ayudante montador. (mano de obra) | 0.252 | 21.78 | 5.49 |
| mo003 | h | Oficial 1ª electricista. (mano de obra) | 0.294 | 23.16 | 6.81 |
| % | % | Costes directos complementarios | 2 % | 617.14 | 12.34 |
|  |  | Costes directos |  |  | 629.48 |
