# Celosía de tejido metálico con plaquetas

- Propiedad del archivo: CYPE INGENIEROS, S.A.
- Formato: FIEBDC-3/2002
- Ámbito geográfico: Región de Murcia
- Divisa: EUR
- Costes indirectos: 3.00 %
- IVA: 21.00 %

## L Carpintería, cerrajería, vidrios y protecciones solares

### LS Protecciones solares

#### LSZ Celosías

**LSZ100** m² Celosía de tejido metálico con plaquetas.
Celosía de tejido metálico, con un porcentaje de huecos mayor del 75%, formado por pletinas ensambladas con conectores, y plaquetas fijas de HPL, subestructura soporte de acero inoxidable AISI 316, compuesta de líneas de carga y de bloqueo, tornillos, tuercas y arandelas de acero inoxidable A4. Incluso tacos químicos para la fijación de la subestructura soporte al paramento.
Incluye: Replanteo. Fijación de la estructura portante al paramento. Colocación del tejido metálico. Colocación de los conectores de bloqueo.
Criterio de medición de proyecto: Superficie medida según documentación gráfica de Proyecto, deduciendo los huecos de superficie mayor de 3 m².
Criterio de medición de obra: Se medirá la superficie realmente ejecutada según especificaciones de Proyecto, deduciendo los huecos de superficie mayor de 3 m².

| Código | Ud | Descripción | Rendimiento | Precio | Importe |
|---|---|---|---|---|---|
| mt26btr050a | m² | Tejido metálico, con un porcentaje de huecos mayor del 75%, formado por pletinas ensambladas con conectores, y plaquetas fijas de HPL, subestructura soporte de acero inoxidable AISI 316, compuesta de líneas de carga y de bloqueo, tornillos, tuercas y arandelas de acero inoxidable A4. (material) | 1.000 | 83.70 | 83.70 |
| mt26aaq010f | Ud | Anclaje químico compuesto por resina y varilla roscada de acero inoxidable A4-70, según UNE-EN ISO 3506-1; con tuerca y arandela, de 12 mm de diámetro. (material) | 4.000 | 4.90 | 19.60 |
| mo011 | h | Oficial 1ª montador. (mano de obra) | 0.689 | 23.16 | 15.96 |
| mo080 | h | Ayudante montador. (mano de obra) | 0.689 | 21.78 | 15.01 |
| % | % | Costes directos complementarios | 2 % | 134.27 | 2.69 |
|  |  | Costes directos |  |  | 136.96 |
