# Vidrio cortafuegos "CONTROL GLASS ACÚSTICO Y SOLAR"

- Propiedad del archivo: CYPE INGENIEROS, S.A.
- Formato: FIEBDC-3/2002
- Ámbito geográfico: Región de Murcia
- Divisa: EUR
- Costes indirectos: 3.00 %
- IVA: 21.00 %

## L Carpintería, cerrajería, vidrios y protecciones solares

### LV Vidrios

#### LVG Cortafuegos

**LVG010** m² Vidrio cortafuegos "CONTROL GLASS ACÚSTICO Y SOLAR".
Vidrio cortafuegos Pyroguard Rapide "CONTROL GLASS ACÚSTICO Y SOLAR", 11 mm de espesor total, fijado sobre carpintería homologada. Incluso masilla intumescente con propiedades ignífugas, para sellado de juntas.
Criterio de valoración económica: El precio no incluye la carpintería.
Incluye: Colocación y fijación de las hojas de vidrio. Sellado de juntas. Señalización de las hojas.
Criterio de medición de proyecto: Superficie de carpintería a acristalar, según documentación gráfica de Proyecto, incluyendo en cada hoja vidriera las dimensiones del bastidor.
Criterio de medición de obra: Se medirá la superficie realmente ejecutada según especificaciones de Proyecto, sumando, para cada una de las piezas, la superficie resultante de redondear por exceso cada una de sus aristas a múltiplos de 30 mm.

| Código | Ud | Descripción | Rendimiento | Precio | Importe |
|---|---|---|---|---|---|
| mt21vcf010fhd | m² | Vidrio cortafuegos Pyroguard Rapide "CONTROL GLASS ACÚSTICO Y SOLAR", 11 mm de espesor total; clasificación de prestaciones 2B2, según UNE-EN 12600 y resistencia al fuego EW60, según UNE-EN 13501-1; para hojas de vidrio de superficie entre 3 y 4 m². (material) | 1.006 | 553.70 | 557.02 |
| mt41phi040a | Ud | Cartucho de 310 ml de masilla intumescente, color gris antracita, para sellado de juntas y aberturas. (material) | 0.300 | 21.24 | 6.37 |
| mt21vva021 | Ud | Material auxiliar para la colocación de vidrios. (material) | 1.000 | 1.26 | 1.26 |
| mo055 | h | Oficial 1ª cristalero. (mano de obra) | 0.428 | 24.03 | 10.28 |
| mo110 | h | Ayudante cristalero. (mano de obra) | 0.428 | 23.20 | 9.93 |
| % | % | Costes directos complementarios | 2 % | 584.86 | 11.70 |
|  |  | Costes directos |  |  | 596.56 |
