# Aislamiento termoacústico interior de conductos metálicos

- Propiedad del archivo: CYPE INGENIEROS, S.A.
- Formato: FIEBDC-3/2002
- Ámbito geográfico: Región de Murcia
- Divisa: EUR
- Costes indirectos: 3.00 %
- IVA: 21.00 %

## N Aislamientos e impermeabilizaciones

### NA Aislamientos térmicos

#### NAC Conductos metálicos

**NAC015** m² Aislamiento termoacústico interior de conductos metálicos.
Aislamiento termoacústico interior para conducto metálico rectangular de climatización, realizado con manta de lana de vidrio, según UNE-EN 14303, revestida por la cara vista en el interior del conducto con tejido de vidrio de alta resistencia mecánica, de 25 mm de espesor, resistencia térmica 0,78 m²K/W, conductividad térmica 0,032 W/(mK), fijado con adhesivo ignífugo. Incluso, elementos de fijación al interior del conducto.
Incluye: Limpieza y preparación de la superficie soporte. Corte del aislamiento. Colocación del aislamiento. Fijación del aislamiento.
Criterio de medición de proyecto: Superficie medida según documentación gráfica de Proyecto.
Criterio de medición de obra: Se medirá la superficie realmente ejecutada según especificaciones de Proyecto.

| Código | Ud | Descripción | Rendimiento | Precio | Importe |
|---|---|---|---|---|---|
| mt42coi100eb | m² | Manta de lana de vidrio, según UNE-EN 14303, revestida por la cara vista en el interior del conducto con tejido de vidrio de alta resistencia mecánica, de 25 mm de espesor, resistencia térmica 0,78 m²K/W, conductividad térmica 0,032 W/(mK), Euroclase A2-s1, d0 de reacción al fuego según UNE-EN 13501-1, con adhesivo ignífugo y elementos de fijación al interior del conducto. (material) | 1.100 | 7.32 | 8.05 |
| mo054 | h | Oficial 1ª montador de aislamientos. (mano de obra) | 0.163 | 23.16 | 3.78 |
| mo101 | h | Ayudante montador de aislamientos. (mano de obra) | 0.163 | 21.78 | 3.55 |
| % | % | Costes directos complementarios | 2 % | 15.38 | 0.31 |
|  |  | Costes directos |  |  | 15.69 |
