# Aislamiento acústico de la junta entre el marco y el premarco de la carpintería exterior

- Propiedad del archivo: CYPE INGENIEROS, S.A.
- Formato: FIEBDC-3/2002
- Ámbito geográfico: Región de Murcia
- Divisa: EUR
- Costes indirectos: 3.00 %
- IVA: 21.00 %

## N Aislamientos e impermeabilizaciones

### NB Aislamientos acústicos

#### NBJ Puentes acústicos

**NBJ030** m Aislamiento acústico de la junta entre el marco y el premarco de la carpintería exterior.
Aislamiento acústico de la junta entre el marco y el premarco de la carpintería exterior, de 4 mm de espesor, con cinta de sellado autoexpansiva y autoadhesiva, de espuma de poliuretano precomprimida, de 10 mm de anchura y 10 mm de expansión máxima, de elevadas prestaciones térmicas y acústicas.
Incluye: Limpieza y preparación de la superficie. Corte de la cinta de sellado. Colocación de la cinta de sellado.
Criterio de medición de proyecto: Longitud medida según documentación gráfica de Proyecto.
Criterio de medición de obra: Se medirá la longitud realmente ejecutada según especificaciones de Proyecto.

| Código | Ud | Descripción | Rendimiento | Precio | Importe |
|---|---|---|---|---|---|
| mt15sro040aa | m | Cinta de sellado autoexpansiva y autoadhesiva, de espuma de poliuretano precomprimida, de 10 mm de anchura y 10 mm de expansión máxima, de elevadas prestaciones térmicas y acústicas, rango de temperatura de trabajo de -30 a 90°C, para aplicar en interiores y exteriores, para un espesor de junta de 1 a 4 mm, suministrada en rollos de 13 m de longitud. (material) | 1.100 | 0.81 | 0.89 |
| mo101 | h | Ayudante montador de aislamientos. (mano de obra) | 0.065 | 21.78 | 1.42 |
| % | % | Costes directos complementarios | 2 % | 2.31 | 0.05 |
|  |  | Costes directos |  |  | 2.36 |
