# Sistema DITRA-SOUND "SCHLÜTER-SYSTEMS" de aislamiento acústico a ruido de impacto bajo pavimento cerámico o de piedra natural, con complejos multicapa

- Propiedad del archivo: CYPE INGENIEROS, S.A.
- Formato: FIEBDC-3/2002
- Ámbito geográfico: Región de Murcia
- Divisa: EUR
- Costes indirectos: 3.00 %
- IVA: 21.00 %

## N Aislamientos e impermeabilizaciones

### NB Aislamientos acústicos

#### NBN Sistemas de aislamiento de suelos

**NBN010** m² Sistema DITRA-SOUND "SCHLÜTER-SYSTEMS" de aislamiento acústico a ruido de impacto bajo pavimento cerámico o de piedra natural, con complejos multicapa.
Sistema DITRA-SOUND "SCHLÜTER-SYSTEMS" de aislamiento acústico a ruido de impacto, formado por lámina de polietileno, con ambas caras revestidas de geotextil no tejido, Schlüter-DITRA-SOUND 355 "SCHLÜTER-SYSTEMS", de 3,5 mm de espesor, fijado al soporte con adhesivo cementoso de fraguado normal, C1, color gris extendido con llana dentada; preparado para recibir directamente el pavimento cerámico o de piedra natural. Incluso cinta autoadhesiva Schlüter-DITRA-SOUND RSK 630, para la desolidarización perimetral en encuentros con elementos verticales y cinta adhesiva Schlüter-DITRA-SOUND KB 38, para sellado de juntas.
Incluye: Limpieza y preparación de la superficie soporte. Corte del aislamiento. Colocación de la cinta perimetral. Extendido del adhesivo cementoso sobre la superficie soporte. Colocación del aislamiento. Sellado de juntas.
Criterio de medición de proyecto: Superficie medida según documentación gráfica de Proyecto.
Criterio de medición de obra: Se medirá la superficie realmente ejecutada según especificaciones de Proyecto.

| Código | Ud | Descripción | Rendimiento | Precio | Importe |
|---|---|---|---|---|---|
| mt09mcr021g | kg | Adhesivo cementoso de fraguado normal, C1, según UNE-EN 12004, color gris. (material) | 2.000 | 0.35 | 0.70 |
| mt16pss010a | m² | Lámina de polietileno, con ambas caras revestidas de geotextil no tejido, Schlüter-DITRA-SOUND 355 "SCHLÜTER-SYSTEMS", de 3,5 mm de espesor; proporcionando una reducción del nivel global de presión de ruido de impactos de 13 dB, según UNE-EN ISO 717-2. (material) | 1.050 | 31.28 | 32.84 |
| mt16pss030a | m | Cinta autoadhesiva, Schlüter-DITRA-SOUND RSK 630 "SCHLÜTER-SYSTEMS", de 30 mm de anchura y 6 mm de espesor, suministrada en rollos de 10 m de longitud. (material) | 0.100 | 1.53 | 0.15 |
| mt16pss020a | m | Cinta adhesiva, Schlüter-DITRA-SOUND KB 38 "SCHLÜTER-SYSTEMS", de 38 mm de anchura, suministrada en rollos de 50 m de longitud. (material) | 0.100 | 0.32 | 0.03 |
| mo054 | h | Oficial 1ª montador de aislamientos. (mano de obra) | 0.109 | 23.16 | 2.52 |
| mo101 | h | Ayudante montador de aislamientos. (mano de obra) | 0.109 | 21.78 | 2.37 |
| % | % | Costes directos complementarios | 2 % | 38.61 | 0.77 |
|  |  | Costes directos |  |  | 39.38 |
