# Drenaje de suelos con láminas drenantes

- Propiedad del archivo: CYPE INGENIEROS, S.A.
- Formato: FIEBDC-3/2002
- Ámbito geográfico: Región de Murcia
- Divisa: EUR
- Costes indirectos: 3.00 %
- IVA: 21.00 %

## N Aislamientos e impermeabilizaciones

### ND Drenajes

#### NDN Suelos

**NDN010** m² Drenaje de suelos con láminas drenantes.
Drenaje de suelos con lámina drenante de polietileno, de 7 mm de espesor, colocada directamente sobre la impermeabilización.
Incluye: Corte y preparación de las láminas drenantes. Colocación de las láminas drenantes.
Criterio de medición de proyecto: Superficie medida según documentación gráfica de Proyecto.
Criterio de medición de obra: Se medirá la superficie realmente ejecutada según especificaciones de Proyecto.

| Código | Ud | Descripción | Rendimiento | Precio | Importe |
|---|---|---|---|---|---|
| mt15res330a | m² | Lámina drenante de polietileno, de 7 mm de espesor, suministrada en rollos de 20 m de longitud. (material) | 1.050 | 17.39 | 18.26 |
| mo029 | h | Oficial 1ª aplicador de láminas impermeabilizantes. (mano de obra) | 0.216 | 22.53 | 4.87 |
| mo067 | h | Ayudante aplicador de láminas impermeabilizantes. (mano de obra) | 0.216 | 21.78 | 4.70 |
| % | % | Costes directos complementarios | 2 % | 27.83 | 0.56 |
|  |  | Costes directos |  |  | 28.39 |
