# Sellado estanco de paso de tubos con pieza prefabricada, en paramento de madera

- Propiedad del archivo: CYPE INGENIEROS, S.A.
- Formato: FIEBDC-3/2002
- Ámbito geográfico: Región de Murcia
- Divisa: EUR
- Costes indirectos: 3.00 %
- IVA: 21.00 %

## N Aislamientos e impermeabilizaciones

### NE Estanqueidad

#### NEI Instalaciones

**NEI020** Ud Sellado estanco de paso de tubos con pieza prefabricada, en paramento de madera.
Sellado estanco con pieza, para un tubo de de 30 a 50 mm de diámetro, de caucho sintético EPDM, de 14x14 cm, con cinta autoadhesiva, de geotextil no tejido de polipropileno, con adhesivo acrílico sin disolventes y película de separación de papel siliconado, de 20 cm de anchura, en paramento de madera.
Incluye: Limpieza y preparación de la superficie. Colocación de la pieza. Corte de la cinta de sellado. Colocación de la cinta de sellado.
Criterio de medición de proyecto: Número de unidades previstas, según documentación gráfica de Proyecto.
Criterio de medición de obra: Se medirá el número de unidades realmente ejecutadas según especificaciones de Proyecto.

| Código | Ud | Descripción | Rendimiento | Precio | Importe |
|---|---|---|---|---|---|
| mt15sbi090aa | Ud | Pieza para la resolución del paso de instalaciones, para un tubo de 30 a 50 mm de diámetro, de caucho sintético EPDM, de 14x14 cm, para fijar con cinta autoadhesiva, rango de temperatura de trabajo de -40 a 150°C, para aplicar en interiores y exteriores. (material) | 1.000 | 5.09 | 5.09 |
| mt15sbi010d | m | Cinta autoadhesiva, de geotextil no tejido de polipropileno, con adhesivo acrílico sin disolventes y película de separación de papel siliconado, de 20 cm de anchura, rango de temperatura de trabajo de -40 a 90°C, para aplicar en interiores y exteriores, suministrada en rollos de 30 m de longitud. (material) | 0.600 | 3.16 | 1.90 |
| mo101 | h | Ayudante montador de aislamientos. (mano de obra) | 0.016 | 21.78 | 0.35 |
| % | % | Costes directos complementarios | 2 % | 7.34 | 0.15 |
|  |  | Costes directos |  |  | 7.49 |
