# Sellado estanco de paso de cables con pieza prefabricada, en paramento de madera

- Propiedad del archivo: CYPE INGENIEROS, S.A.
- Formato: FIEBDC-3/2002
- Ámbito geográfico: Región de Murcia
- Divisa: EUR
- Costes indirectos: 3.00 %
- IVA: 21.00 %

## N Aislamientos e impermeabilizaciones

### NE Estanqueidad

#### NEI Instalaciones

**NEI010** Ud Sellado estanco de paso de cables con pieza prefabricada, en paramento de madera.
Sellado estanco con pieza autoadhesiva, para un cable de 6 a 12 mm de diámetro, de geotextil no tejido de polipropileno y caucho sintético EPDM, de 14,5x14,5 cm, fijada antes de la instalación de las cajas para alojamiento de mecanismos y de paso de instalaciones, en paramento de madera.
Incluye: Limpieza y preparación de la superficie. Colocación de la pieza.
Criterio de medición de proyecto: Número de unidades previstas, según documentación gráfica de Proyecto.
Criterio de medición de obra: Se medirá el número de unidades realmente ejecutadas según especificaciones de Proyecto.

| Código | Ud | Descripción | Rendimiento | Precio | Importe |
|---|---|---|---|---|---|
| mt15sbi030a | Ud | Pieza para la resolución del paso de instalaciones, autoadhesiva, para un cable de 6 a 12 mm de diámetro, de geotextil no tejido de polipropileno y caucho sintético EPDM, de 14,5x14,5 cm, rango de temperatura de trabajo de -40 a 120°C. (material) | 1.000 | 3.09 | 3.09 |
| mo101 | h | Ayudante montador de aislamientos. (mano de obra) | 0.011 | 21.78 | 0.24 |
| % | % | Costes directos complementarios | 2 % | 3.33 | 0.07 |
|  |  | Costes directos |  |  | 3.40 |
