# Sellado estanco de paso de cables o tubos con masilla y geotextil, en paramento de madera

- Propiedad del archivo: CYPE INGENIEROS, S.A.
- Formato: FIEBDC-3/2002
- Ámbito geográfico: Región de Murcia
- Divisa: EUR
- Costes indirectos: 3.00 %
- IVA: 21.00 %

## N Aislamientos e impermeabilizaciones

### NE Estanqueidad

#### NEI Instalaciones

**NEI025** Ud Sellado estanco de paso de cables o tubos con masilla y geotextil, en paramento de madera.
Sellado estanco de paso de cables o tubos, de 200 mm de diámetro, con geotextil no tejido de polipropileno, embebido entre dos capas de masilla selladora, a base de copolímeros acrílicos, color verde, resistente al agua, aplicados sobre el cable o el tubo y el paramento de madera.
Incluye: Limpieza y preparación de la superficie. Aplicación de la masilla. Colocación del geotextil. Aplicación de la masilla.
Criterio de medición de proyecto: Número de unidades previstas, según documentación gráfica de Proyecto.
Criterio de medición de obra: Se medirá el número de unidades realmente ejecutadas según especificaciones de Proyecto.

| Código | Ud | Descripción | Rendimiento | Precio | Importe |
|---|---|---|---|---|---|
| mt15sbi110a | Ud | Cartucho de masilla selladora, a base de copolímeros acrílicos, impermeable. (material) | 0.718 | 15.47 | 11.11 |
| mt15sbi120a | m² | Geotextil no tejido de polipropileno. (material) | 0.250 | 1.10 | 0.28 |
| mo101 | h | Ayudante montador de aislamientos. (mano de obra) | 0.011 | 21.78 | 0.24 |
| % | % | Costes directos complementarios | 2 % | 11.63 | 0.23 |
|  |  | Costes directos |  |  | 11.86 |
