# Sellado estanco de tubo para paso de instalaciones con tapón, en paramento de madera

- Propiedad del archivo: CYPE INGENIEROS, S.A.
- Formato: FIEBDC-3/2002
- Ámbito geográfico: Región de Murcia
- Divisa: EUR
- Costes indirectos: 3.00 %
- IVA: 21.00 %

## N Aislamientos e impermeabilizaciones

### NE Estanqueidad

#### NEI Instalaciones

**NEI030** Ud Sellado estanco de tubo para paso de instalaciones con tapón, en paramento de madera.
Sellado estanco de tubo para paso de instalaciones con tapón de elastómero termoplástico, de 16 mm de diámetro exterior y 11 mm de diámetro interior, en paramento de madera.
Incluye: Perforación de la pieza. Colocación de la pieza.
Criterio de medición de proyecto: Número de unidades previstas, según documentación gráfica de Proyecto.
Criterio de medición de obra: Se medirá el número de unidades realmente ejecutadas según especificaciones de Proyecto.

| Código | Ud | Descripción | Rendimiento | Precio | Importe |
|---|---|---|---|---|---|
| mt15sbi100aa | Ud | Tapón de elastómero termoplástico, de 16 mm de diámetro exterior y 11 mm de diámetro interior, rango de temperatura de trabajo de -50 a 90°C. (material) | 1.000 | 0.78 | 0.78 |
| mo101 | h | Ayudante montador de aislamientos. (mano de obra) | 0.005 | 21.78 | 0.11 |
| % | % | Costes directos complementarios | 2 % | 0.89 | 0.02 |
|  |  | Costes directos |  |  | 0.91 |
