# Barrera anticapilaridad en arranque de muro de fábrica, con plancha de plomo

- Propiedad del archivo: CYPE INGENIEROS, S.A.
- Formato: FIEBDC-3/2002
- Ámbito geográfico: Región de Murcia
- Divisa: EUR
- Costes indirectos: 3.00 %
- IVA: 21.00 %

## N Aislamientos e impermeabilizaciones

### NH Tratamiento de humedades por capilaridad

#### NHB Barreras físicas

**NHB010** m Barrera anticapilaridad en arranque de muro de fábrica, con plancha de plomo.
Barrera anticapilaridad en arranque de muro de fábrica, de 25 cm de espesor, realizada con plancha de plomo laminado de 5 mm de espesor, colocada con solapes; previa apertura de hueco, de manera alterna, por las dos caras del muro, retirando las piezas de la fábrica, sin afectar a la estabilidad de la hoja o de los elementos constructivos contiguos; y posterior reposición de las piezas y retacado con mortero tixotrópico, monocomponente, modificado con polímeros, clase R2, tipo PCC, según UNE-EN 1504-3, Euroclase A1 de reacción al fuego, según UNE-EN 13501-1.
Criterio de valoración económica: El precio no incluye el montaje y desmontaje del apeo del muro.
Incluye: Replanteo. Apertura de huecos en el muro. Limpieza y preparación de la superficie en la que ha de alojarse la plancha de plomo. Colocación de la plancha de plomo. Reposición de las piezas. Retacado con mortero. Retirada y acopio de escombros. Carga manual de escombros sobre camión o contenedor.
Criterio de medición de proyecto: Longitud medida según documentación gráfica de Proyecto.
Criterio de medición de obra: Se medirá la longitud realmente ejecutada según especificaciones de Proyecto.

| Código | Ud | Descripción | Rendimiento | Precio | Importe |
|---|---|---|---|---|---|
| mt15dra040b | m² | Plancha de plomo laminado de 5 mm de espesor y 11,4 kg/dm³ de peso específico, según UNE-EN 12588. (material) | 0.367 | 115.71 | 42.47 |
| mt09rem130b | kg | Mortero tixotrópico, monocomponente, modificado con polímeros, compuesto por cemento, áridos seleccionados, humo de sílice, fibras, resinas sintéticas y aditivos especiales, con una resistencia a compresión a 28 días mayor o igual a 18 N/mm² y un módulo de elasticidad de 13000 N/mm², clase R2, tipo PCC, según UNE-EN 1504-3, Euroclase A1 de reacción al fuego, según UNE-EN 13501-1, para reparación no estructural del hormigón. (material) | 1.000 | 0.92 | 0.92 |
| mq08lch030 | h | Equipo de chorro de aire a presión. (maquinaria) | 0.232 | 3.19 | 0.74 |
| op00amo010 |  | Amoladora o radial. | 1.000 | 0.00 | 0.00 |
| mo020 | h | Oficial 1ª construcción. (mano de obra) | 1.336 | 22.53 | 30.10 |
| mo113 | h | Peón ordinario construcción. (mano de obra) | 0.982 | 21.19 | 20.81 |
| % | % | Costes directos complementarios | 2 % | 95.04 | 1.90 |
|  |  | Costes directos |  |  | 96.94 |
