# Sistema "BIODRY", de protección frente a la humedad y secado de muros

- Propiedad del archivo: CYPE INGENIEROS, S.A.
- Formato: FIEBDC-3/2002
- Ámbito geográfico: Región de Murcia
- Divisa: EUR
- Costes indirectos: 3.00 %
- IVA: 21.00 %

## N Aislamientos e impermeabilizaciones

### NH Tratamiento de humedades por capilaridad

#### NHD Dispositivos

**NHD010** Ud Sistema "BIODRY", de protección frente a la humedad y secado de muros.
Sistema "BIODRY", de protección frente a la humedad y secado de muros, para una superficie construida en planta de hasta 100 m², formado por uno o varios dispositivos murales de 11x24x6 cm, con un radio de acción de entre 12,5 y 22,5 m, según estudio previo de la geometría de la planta, apto para cualquier material y espesor de muro.
Incluye: Inspección visual y toma de datos. Redacción del informe técnico. Instalación del sistema.
Criterio de medición de proyecto: Número de unidades previstas, según documentación gráfica de Proyecto.
Criterio de medición de obra: Se medirá el número de unidades realmente ejecutadas según especificaciones de Proyecto.

| Código | Ud | Descripción | Rendimiento | Precio | Importe |
|---|---|---|---|---|---|
| mt15dry005 | Ud | Transporte y supervisión periódica de sistema "BIODRY", de protección frente a la humedad y secado de muros. (material) | 1.000 | 1200.00 | 1200.00 |
| mt15dry010a | Ud | Sistema "BIODRY", de protección frente a la humedad y secado de muros, para una superficie construida en planta de hasta 100 m², formado por uno o varios dispositivos murales de 11x24x6 cm, con un radio de acción de entre 12,5 y 22,5 m, según estudio previo de la geometría de la planta, apto para cualquier material y espesor de muro. (material) | 1.000 | 6617.69 | 6617.69 |
| mo011 | h | Oficial 1ª montador. (mano de obra) | 3.224 | 23.16 | 74.67 |
| mo080 | h | Ayudante montador. (mano de obra) | 3.224 | 21.78 | 70.22 |
| % | % | Costes directos complementarios | 2 % | 7962.58 | 159.25 |
|  |  | Costes directos |  |  | 8121.83 |
