# Tratamiento de humedades por capilaridad con mortero de cal, en muros. Sistema Mape-Antique "MAPEI SPAIN"

- Propiedad del archivo: CYPE INGENIEROS, S.A.
- Formato: FIEBDC-3/2002
- Ámbito geográfico: Región de Murcia
- Divisa: EUR
- Costes indirectos: 3.00 %
- IVA: 21.00 %

## N Aislamientos e impermeabilizaciones

### NH Tratamiento de humedades por capilaridad

#### NHM Morteros

**NHM040** m² Tratamiento de humedades por capilaridad con mortero de cal, en muros. Sistema Mape-Antique "MAPEI SPAIN".
Tratamiento de humedades por capilaridad con mortero de cal, en muros. Sistema Mape-Antique "MAPEI SPAIN". CAPA BASE: mortero de cal, Mape-Antique Rinzaffo "MAPEI SPAIN", tipo GP CSIV W1, según UNE-EN 998-1, color blanco, compuesto por cal hidráulica natural, tipo NHL 3,5, puzolanas, áridos seleccionados y otros aditivos, de 5 mm de espesor, aplicado en una capa; CAPA DE REGULARIZACIÓN: mortero de cal Mape-Antique MC "MAPEI SPAIN", tipo R CSII W0, según UNE-EN 998-1, color blanco, compuesto por cal hidráulica natural, tipo NHL 3,5, puzolanas, áridos seleccionados, fibras y aditivos, aplicado en una capa, de 20 mm de espesor medio; CAPA DE ACABADO: mortero de cal, Mape-Antique FC Civile "MAPEI SPAIN", tipo GP CSIV W2, según UNE-EN 998-1, color blanco, compuesto por cal hidráulica natural, tipo NHL 3,5, según UNE-EN 459-1, puzolanas, áridos seleccionados y aditivos, con muy bajo contenido de sustancias orgánicas volátiles (VOC), aplicado en una capa, de 2 mm de espesor medio.
Criterio de valoración económica: El precio no incluye la preparación del soporte.
Incluye: Aplicación de la capa base. Realización de maestras. Extendido del mortero de regularización. Alisado del paramento pasando una regla sobre las maestras. Ejecución de la capa de acabado.
Criterio de medición de proyecto: Superficie medida según documentación gráfica de Proyecto.
Criterio de medición de obra: Se medirá la superficie realmente ejecutada según especificaciones de Proyecto.

| Código | Ud | Descripción | Rendimiento | Precio | Importe |
|---|---|---|---|---|---|
| mt08aaa010a | m³ | Agua. (material) | 0.011 | 1.50 | 0.02 |
| mt28mmr005c | kg | Mortero de cal, Mape-Antique Rinzaffo "MAPEI SPAIN", tipo GP CSIV W1, según UNE-EN 998-1, color blanco, compuesto por cal hidráulica natural, tipo NHL 3,5, puzolanas, áridos seleccionados y otros aditivos, como capa base, para reparación de paramentos con humedades o manchas salinas. (material) | 7.500 | 0.89 | 6.68 |
| mt28mmr010c | kg | Mortero de cal Mape-Antique MC "MAPEI SPAIN", tipo R CSII W0, según UNE-EN 998-1, color blanco, compuesto por cal hidráulica natural, tipo NHL 3,5, puzolanas, áridos seleccionados, fibras y aditivos, permeable al vapor de agua, como capa de regularización, para reparación de paramentos con humedades o manchas salinas. (material) | 30.000 | 0.74 | 22.20 |
| mt28mmr020e | kg | Mortero de cal, Mape-Antique FC Civile "MAPEI SPAIN", tipo GP CSIV W2, según UNE-EN 998-1, color blanco, compuesto por cal hidráulica natural, tipo NHL 3,5, según UNE-EN 459-1, puzolanas, áridos seleccionados y aditivos, con muy bajo contenido de sustancias orgánicas volátiles (VOC), permeable al vapor de agua, como capa de acabado, para reparación de paramentos con humedades o manchas salinas. (material) | 2.800 | 0.72 | 2.02 |
| op00tal020 |  | Taladro con batidora. | 1.000 | 0.00 | 0.00 |
| mo039 | h | Oficial 1ª revocador. (mano de obra) | 0.537 | 22.53 | 12.10 |
| mo079 | h | Ayudante revocador. (mano de obra) | 0.537 | 21.78 | 11.70 |
| % | % | Costes directos complementarios | 2 % | 54.72 | 1.09 |
|  |  | Costes directos |  |  | 55.81 |
