# Tratamiento de humedades por capilaridad con mortero de cal, en muros. Sistema Biocalce MuroSeco "KERAKOLL"

- Propiedad del archivo: CYPE INGENIEROS, S.A.
- Formato: FIEBDC-3/2002
- Ámbito geográfico: Región de Murcia
- Divisa: EUR
- Costes indirectos: 3.00 %
- IVA: 21.00 %

## N Aislamientos e impermeabilizaciones

### NH Tratamiento de humedades por capilaridad

#### NHM Morteros

**NHM060** m² Tratamiento de humedades por capilaridad con mortero de cal, en muros. Sistema Biocalce MuroSeco "KERAKOLL".
Tratamiento de humedades por capilaridad con mortero de cal, en muros. Sistema Biocalce MuroSeco "KERAKOLL". CAPA DE REGULARIZACIÓN: mortero de cal Biocalce MuroSano "KERAKOLL", de 10 mm de espesor, armado con malla electrosoldada, de 50 mm de paso de malla y 2 mm de diámetro; CAPA DE DESHUMIDIFICACIÓN: enfoscado de mortero de cal Biocalce Benessere "KERAKOLL", tipo R CSII, absorción de agua por capilaridad >= 0,3 kg/m², según UNE-EN 998-1, de 10 mm de espesor total, aplicado en una capa; CAPA DE ALISADO: mortero de cal Biocalce Revoco Fino "KERAKOLL", de 2 mm de espesor; CAPA DE ACABADO: aplicación manual de dos manos de pintura, Kerakover Silox Pittura "KERAKOLL", ambas diluidas con un 20 a 30% de agua; previa aplicación de una mano de imprimación, Kerakover Silox Primer "KERAKOLL".
Incluye: Extendido del mortero de regularización. Colocación de la malla electrosoldada. Aplicación de la capa deshumidificante. Alisado final de la superficie. Aplicación de la mano de fondo. Aplicación de las manos de acabado.
Criterio de medición de proyecto: Superficie medida según documentación gráfica de Proyecto.
Criterio de medición de obra: Se medirá la superficie realmente ejecutada según especificaciones de Proyecto.

| Código | Ud | Descripción | Rendimiento | Precio | Importe |
|---|---|---|---|---|---|
| mt08aaa010a | m³ | Agua. (material) | 0.257 | 1.50 | 0.39 |
| mt28mkr010b | kg | Mortero de cal Biocalce MuroSano "KERAKOLL", compuesto por cal hidráulica natural, tipo NHL 3,5, puzolanas, arenas de sílice y de mármol blanco y Geolegante "KERAKOLL", aplicado mecánicamente, con muy bajo contenido de sustancias orgánicas volátiles (VOC), para aplicar mediante proyección mecánica. (material) | 17.000 | 0.46 | 7.82 |
| mt07ame530a | m² | Malla electrosoldada, de 50 mm de paso de malla y 2 mm de diámetro, de acero con bajo contenido en carbono UNE-EN ISO 16120-2 C4D acabado galvanizado. (material) | 1.100 | 2.58 | 2.84 |
| mt28mkr060b | kg | Mortero de cal Biocalce Benessere "KERAKOLL", tipo R CSII, absorción de agua por capilaridad >= 0,3 kg/m², según UNE-EN 998-1, compuesto por cal hidráulica natural, tipo NHL 3,5, puzolanas, áridos seleccionados, aditivos y Geolegante "KERAKOLL", aplicado mecánicamente, con muy bajo contenido de sustancias orgánicas volátiles (VOC), para aplicar mediante proyección mecánica. (material) | 6.500 | 1.33 | 8.65 |
| mt28mkr030a | kg | Mortero de cal Biocalce Revoco Fino "KERAKOLL", compuesto por cal hidráulica natural, tipo NHL 3,5, arena de sílice y polvo de mármol blanco, aplicado manualmente, con muy bajo contenido de sustancias orgánicas volátiles (VOC), para aplicar con llana. (material) | 3.200 | 0.71 | 2.27 |
| mt27pik005a | l | Imprimación, Kerakover Silox Primer "KERAKOLL", a base de copolímeros acrílicos y siloxanos, para aplicar con brocha, rodillo o pistola. (material) | 0.150 | 9.61 | 1.44 |
| mt27pik010e | l | Pintura para interior y exterior, Kerakover Silox Pittura "KERAKOLL", a base de copolímeros acrílicos y siloxanos, color blanco, acabado mate, textura lisa, antimoho, impermeable al agua de lluvia, permeable al vapor de agua y resistente a los rayos UV y a los álcalis; para aplicar con brocha, rodillo o pistola. (material) | 0.175 | 19.91 | 3.48 |
| mq06pym010 | h | Mezcladora-bombeadora para morteros y yesos proyectados, de 3 m³/h. (maquinaria) | 0.127 | 8.52 | 1.08 |
| op00tal020 |  | Taladro con batidora. | 1.000 | 0.00 | 0.00 |
| mo039 | h | Oficial 1ª revocador. (mano de obra) | 0.725 | 22.53 | 16.33 |
| mo079 | h | Ayudante revocador. (mano de obra) | 0.725 | 21.78 | 15.79 |
| mo038 | h | Oficial 1ª pintor. (mano de obra) | 0.134 | 22.53 | 3.02 |
| mo076 | h | Ayudante pintor. (mano de obra) | 0.134 | 21.78 | 2.92 |
| % | % | Costes directos complementarios | 2 % | 66.03 | 1.32 |
|  |  | Costes directos |  |  | 67.35 |
