# Impermeabilización de cubiertas inclinadas ajardinadas, con láminas de EPDM

- Propiedad del archivo: CYPE INGENIEROS, S.A.
- Formato: FIEBDC-3/2002
- Ámbito geográfico: Región de Murcia
- Divisa: EUR
- Costes indirectos: 3.00 %
- IVA: 21.00 %

## N Aislamientos e impermeabilizaciones

### NI Impermeabilizaciones

#### NIN Cubiertas inclinadas

**NIN023** m² Impermeabilización de cubiertas inclinadas ajardinadas, con láminas de EPDM.
Impermeabilización de cubiertas inclinadas ajardinadas, con una pendiente media del 5%, con lámina impermeabilizante autoadhesiva de caucho sintético EPDM de alta densidad, de 2,5 mm de espesor, masa nominal 2,75 kg/m², con armadura de fieltro de fibra de vidrio y plástico desechable siliconado en la cara inferior, tipo monocapa, totalmente adherida al soporte con adhesivo de neopreno y fijada en solapes y bordes mediante soldadura termoplástica.
Incluye: Aplicación de la capa de imprimación. Colocación de la geomembrana. Resolución de los puntos singulares.
Criterio de medición de proyecto: Superficie del faldón medida en verdadera magnitud, según documentación gráfica de Proyecto.
Criterio de medición de obra: Se medirá, en verdadera magnitud, la superficie realmente ejecutada según especificaciones de Proyecto.

| Código | Ud | Descripción | Rendimiento | Precio | Importe |
|---|---|---|---|---|---|
| mt15dra025 | kg | Adhesivo de neopreno, para la unión de las membranas de EPDM al soporte. (material) | 0.325 | 12.51 | 4.07 |
| mt15soc010a | m² | Lámina impermeabilizante autoadhesiva de caucho sintético EPDM de alta densidad, de 2,5 mm de espesor, masa nominal 2,75 kg/m², con armadura de fieltro de fibra de vidrio y plástico desechable siliconado en la cara inferior, con resistencia a la penetración de raíces, con resistencia al envejecimiento y a los rayos UV, según UNE-EN 13956. (material) | 1.100 | 35.13 | 38.64 |
| op00pis010 |  | Pistola de aire caliente para soldadura de materiales termoplásticos. | 1.000 | 0.00 | 0.00 |
| mo029 | h | Oficial 1ª aplicador de láminas impermeabilizantes. (mano de obra) | 0.132 | 22.53 | 2.97 |
| mo067 | h | Ayudante aplicador de láminas impermeabilizantes. (mano de obra) | 0.132 | 21.78 | 2.87 |
| % | % | Costes directos complementarios | 2 % | 48.55 | 0.97 |
|  |  | Costes directos |  |  | 49.52 |
