# Impermeabilización líquida, para reparación de cubiertas de difícil acceso. Sistema MasterSeal Roof 2160 "MBCC de Sika"

- Propiedad del archivo: CYPE INGENIEROS, S.A.
- Formato: FIEBDC-3/2002
- Ámbito geográfico: Región de Murcia
- Divisa: EUR
- Costes indirectos: 3.00 %
- IVA: 21.00 %

## N Aislamientos e impermeabilizaciones

### NL Impermeabilizaciones líquidas

#### NLG Cubiertas, galerías y balcones

**NLG090** m² Impermeabilización líquida, para reparación de cubiertas de difícil acceso. Sistema MasterSeal Roof 2160 "MBCC de Sika".
Impermeabilización líquida, para reparación de cubiertas de difícil acceso, para revestir, de 2 a 2,5 mm de espesor total, sobre superficie soporte de hormigón o mortero. Sistema MasterSeal Roof 2160 "MBCC de Sika" formado por impermeabilizante líquido, MasterSeal M 860 "MBCC de Sika", de color gris, previa aplicación de imprimación de color marfil, MasterSeal P 770 "MBCC de Sika", endurecida superficialmente mediante espolvoreo con árido de cuarzo natural, MasterTop F5 "MBCC de Sika".
Incluye: Limpieza de la superficie soporte. Aplicación de la imprimación. Espolvoreo con árido de sílice. Resolución de los puntos singulares. Aplicación del impermeabilizante.
Criterio de medición de proyecto: Superficie medida en proyección horizontal, según documentación gráfica de Proyecto, desde las caras interiores de los antepechos o petos perimetrales que la limitan.
Criterio de medición de obra: Se medirá, en proyección horizontal, la superficie realmente ejecutada según especificaciones de Proyecto, desde las caras interiores de los antepechos o petos perimetrales que la limitan.

| Código | Ud | Descripción | Rendimiento | Precio | Importe |
|---|---|---|---|---|---|
| mt15bas120i | kg | Imprimación de color marfil, MasterSeal P 770 "MBCC de Sika", de dos componentes, con tecnología Xolutec, para aplicar sobre superficie soporte de hormigón, de mortero o metálica con brocha o rodillo. (material) | 0.300 | 11.63 | 3.49 |
| mt15bas130c | kg | Árido de cuarzo natural, MasterTop F5 "MBCC de Sika", de granulometría comprendida entre 0,4 y 1,0 mm, para utilizar como carga mineral en combinación con resinas epoxi o poliuretano. (material) | 1.000 | 0.74 | 0.74 |
| mt15bas165a | kg | Impermeabilizante líquido, MasterSeal M 860 "MBCC de Sika", de color gris, de dos componentes a base de resina de poliurea sin disolventes y pigmentos, permeable al vapor de agua, con dureza Shore A aproximada de 75, según UNE-EN ISO 868 y elongación a rotura >= 700%, según UNE-EN ISO 8339, para aplicar con llana dentada, para conformar una membrana impermeable en cubiertas planas o inclinadas, según UNE-EN 13813. (material) | 1.500 | 16.23 | 24.35 |
| op00tal020 |  | Taladro con batidora. | 1.000 | 0.00 | 0.00 |
| mo032 | h | Oficial 1ª aplicador de productos impermeabilizantes. (mano de obra) | 0.447 | 22.53 | 10.07 |
| mo070 | h | Ayudante aplicador de productos impermeabilizantes. (mano de obra) | 0.447 | 21.78 | 9.74 |
| % | % | Costes directos complementarios | 2 % | 48.39 | 0.97 |
|  |  | Costes directos |  |  | 49.36 |
