# Impermeabilización líquida de cubiertas. Sistema Recuflexim "WÜRTH"

- Propiedad del archivo: CYPE INGENIEROS, S.A.
- Formato: FIEBDC-3/2002
- Ámbito geográfico: Región de Murcia
- Divisa: EUR
- Costes indirectos: 3.00 %
- IVA: 21.00 %

## N Aislamientos e impermeabilizaciones

### NL Impermeabilizaciones líquidas

#### NLG Cubiertas, galerías y balcones

**NLG270** m² Impermeabilización líquida de cubiertas. Sistema Recuflexim "WÜRTH".
Impermeabilización líquida de cubiertas. Sistema Recuflexim "WÜRTH" formado por tres capas de revestimiento impermeabilizante, Recuflexim "WÜRTH", a base de poliésteres, color teja, 1,75 kg/m², previa aplicación de imprimación, Recuprimer "WÜRTH", a base de resinas acrílicas, disolventes y aditivos, 0,22 kg/m², colocación de malla en puntos singulares, malla de fibra de vidrio, antiálcalis, "WÜRTH", acabado con una mano de revestimiento continuo elástico impermeabilizante, Reculastic "WÜRTH", a base de resinas acrílicas, color terracota, 0,875 kg/m².
Incluye: Limpieza de la superficie soporte. Aplicación de la imprimación. Armado de la superficie. Aplicación del impermeabilizante. Aplicación de la mano de acabado.
Criterio de medición de proyecto: Superficie medida en proyección horizontal, según documentación gráfica de Proyecto, desde las caras interiores de los antepechos o petos perimetrales que la limitan.
Criterio de medición de obra: Se medirá, en proyección horizontal, la superficie realmente ejecutada según especificaciones de Proyecto, desde las caras interiores de los antepechos o petos perimetrales que la limitan.

| Código | Ud | Descripción | Rendimiento | Precio | Importe |
|---|---|---|---|---|---|
| mt15wur005a | kg | Imprimación, Recuprimer "WÜRTH", a base de resinas acrílicas, disolventes y aditivos. (material) | 0.220 | 28.15 | 6.19 |
| mt15wur010d | kg | Revestimiento impermeabilizante, Recuflexim "WÜRTH", a base de poliésteres, color teja. (material) | 1.750 | 8.98 | 15.72 |
| mt15wur030a | m² | Malla de fibra de vidrio, antiálcalis, "WÜRTH". (material) | 0.200 | 2.24 | 0.45 |
| mt15wur020c | kg | Revestimiento continuo elástico impermeabilizante, Reculastic "WÜRTH", a base de resinas acrílicas, color terracota. (material) | 0.875 | 13.34 | 11.67 |
| op00tal020 |  | Taladro con batidora. | 1.000 | 0.00 | 0.00 |
| mo032 | h | Oficial 1ª aplicador de productos impermeabilizantes. (mano de obra) | 0.221 | 22.53 | 4.98 |
| mo070 | h | Ayudante aplicador de productos impermeabilizantes. (mano de obra) | 0.221 | 21.78 | 4.81 |
| % | % | Costes directos complementarios | 2 % | 43.82 | 0.88 |
|  |  | Costes directos |  |  | 44.70 |
