# Impermeabilización líquida y aislamiento termorreflectante de cubiertas. Sistema Imper PU Antigoteras "PINTURAS ISAVAL"

- Propiedad del archivo: CYPE INGENIEROS, S.A.
- Formato: FIEBDC-3/2002
- Ámbito geográfico: Región de Murcia
- Divisa: EUR
- Costes indirectos: 3.00 %
- IVA: 21.00 %

## N Aislamientos e impermeabilizaciones

### NL Impermeabilizaciones líquidas

#### NLG Cubiertas, galerías y balcones

**NLG215** m² Impermeabilización líquida y aislamiento termorreflectante de cubiertas. Sistema Imper PU Antigoteras "PINTURAS ISAVAL".
Impermeabilización líquida y aislamiento termorreflectante de cubiertas. Sistema Imper PU Antigoteras "PINTURAS ISAVAL", según ETAG 005, con un índice de reflectancia solar (SRI) de 105, formado por dos capas de revestimiento continuo elástico impermeabilizante, Imper PU Antigoteras "PINTURAS ISAVAL", color blanco, 2,5 l/m², previa aplicación de pintura plástica en emulsión acuosa, Isafort "PINTURAS ISAVAL", color marrón, 0,2 l/m², colocación de malla en toda la superficie y en puntos singulares, malla de fibra de vidrio "PINTURAS ISAVAL", de 60 g/m² de masa superficial.
Incluye: Limpieza de la superficie soporte. Aplicación de la imprimación. Armado de la superficie. Aplicación del impermeabilizante.
Criterio de medición de proyecto: Superficie medida en proyección horizontal, según documentación gráfica de Proyecto, desde las caras interiores de los antepechos o petos perimetrales que la limitan.
Criterio de medición de obra: Se medirá, en proyección horizontal, la superficie realmente ejecutada según especificaciones de Proyecto, desde las caras interiores de los antepechos o petos perimetrales que la limitan.

| Código | Ud | Descripción | Rendimiento | Precio | Importe |
|---|---|---|---|---|---|
| mt27pii030c | l | Pintura plástica en emulsión acuosa, Isafort "PINTURAS ISAVAL", a base de derivados asfálticos, color marrón, para aplicar con brocha, rodillo o pistola, impermeable al agua de lluvia y elástica. (material) | 0.200 | 16.35 | 3.27 |
| mt15rei020a | m² | Malla de fibra de vidrio "PINTURAS ISAVAL", de 60 g/m² de masa superficial, suministrada en rollos de 50 m (material) | 1.200 | 0.72 | 0.86 |
| mt15rei040a | kg | Revestimiento continuo elástico impermeabilizante a base de poliuretano, Imper PU Antigoteras "PINTURAS ISAVAL", color blanco, con resistencia a los rayos UV y a la intemperie, Euroclase Broof (t1) de reacción al fuego, según UNE-EN 13501-5, con muy bajo contenido de sustancias orgánicas volátiles (VOC), para aplicar con brocha, rodillo o pistola. (material) | 2.500 | 20.40 | 51.00 |
| op00tal020 |  | Taladro con batidora. | 1.000 | 0.00 | 0.00 |
| mo032 | h | Oficial 1ª aplicador de productos impermeabilizantes. (mano de obra) | 0.309 | 22.53 | 6.96 |
| mo070 | h | Ayudante aplicador de productos impermeabilizantes. (mano de obra) | 0.309 | 21.78 | 6.73 |
| % | % | Costes directos complementarios | 2 % | 68.82 | 1.38 |
|  |  | Costes directos |  |  | 70.20 |
