# Impermeabilización líquida y aislamiento termorreflectante de cubiertas, aplicación mecánica en caliente. Sistema COOL-R XL (i) "QUILOSA"

- Propiedad del archivo: CYPE INGENIEROS, S.A.
- Formato: FIEBDC-3/2002
- Ámbito geográfico: Región de Murcia
- Divisa: EUR
- Costes indirectos: 3.00 %
- IVA: 21.00 %

## N Aislamientos e impermeabilizaciones

### NL Impermeabilizaciones líquidas

#### NLG Cubiertas, galerías y balcones

**NLG322** m² Impermeabilización líquida y aislamiento termorreflectante de cubiertas, aplicación mecánica en caliente. Sistema COOL-R XL (i) "QUILOSA".
Impermeabilización líquida y aislamiento termorreflectante de cubiertas, clase W2, según ETAG 005, con un índice de reflectancia solar (SRI) de 107, sobre superficie soporte de hormigón, con un contenido de humedad inferior o igual al 4%. Sistema COOL-R XL (i) "QUILOSA" formado por dos capas de revestimiento impermeabilizante bicomponente a base de resina de poliurea, COOL-R Base Coat 920S "QUILOSA", 4 kg/m², aplicado mediante sistema de proyección mecánica en caliente, previa aplicación de imprimación a base de resina de poliuretano, COOL-R Primer C700 "QUILOSA", 0,2 kg/m².
Criterio de valoración económica: El precio no incluye el revestimiento.
Incluye: Aplicación de la imprimación. Aplicación mecánica en caliente del impermeabilizante.
Criterio de medición de proyecto: Superficie medida en proyección horizontal, según documentación gráfica de Proyecto, desde las caras interiores de los antepechos o petos perimetrales que la limitan.
Criterio de medición de obra: Se medirá, en proyección horizontal, la superficie realmente ejecutada según especificaciones de Proyecto, desde las caras interiores de los antepechos o petos perimetrales que la limitan.

| Código | Ud | Descripción | Rendimiento | Precio | Importe |
|---|---|---|---|---|---|
| mt15quo004a | kg | Imprimación a base de resina de poliuretano, COOL-R Primer C700 "QUILOSA". (material) | 0.200 | 7.00 | 1.40 |
| mt15quo050a | kg | Revestimiento impermeabilizante bicomponente a base de resina de poliurea, COOL-R Base Coat 920S "QUILOSA", para aplicar mediante sistema de proyección mecánica en caliente. (material) | 4.000 | 5.80 | 23.20 |
| mq06pyp010 | h | Equipo completo para proyección de productos impermeabilizantes líquidos en caliente. (maquinaria) | 1.159 | 2.68 | 3.11 |
| op00tal020 |  | Taladro con batidora. | 1.000 | 0.00 | 0.00 |
| mo032 | h | Oficial 1ª aplicador de productos impermeabilizantes. (mano de obra) | 0.110 | 22.53 | 2.48 |
| mo070 | h | Ayudante aplicador de productos impermeabilizantes. (mano de obra) | 0.110 | 21.78 | 2.40 |
| % | % | Costes directos complementarios | 2 % | 32.59 | 0.65 |
|  |  | Costes directos |  |  | 33.24 |
