# Impermeabilización líquida bajo revestimiento en locales húmedos. Sistema Mapelastic Aquadefense "MAPEI SPAIN"

- Propiedad del archivo: CYPE INGENIEROS, S.A.
- Formato: FIEBDC-3/2002
- Ámbito geográfico: Región de Murcia
- Divisa: EUR
- Costes indirectos: 3.00 %
- IVA: 21.00 %

## N Aislamientos e impermeabilizaciones

### NL Impermeabilizaciones líquidas

#### NLH Locales húmedos

**NLH010** m² Impermeabilización líquida bajo revestimiento en locales húmedos. Sistema Mapelastic Aquadefense "MAPEI SPAIN".
Impermeabilización líquida bajo revestimiento cerámico o pétreo, en paramentos verticales y horizontales de locales húmedos. Sistema Mapelastic Aquadefense "MAPEI SPAIN" formado por dos capas de impermeabilizante líquido elástico monocomponente, Mapelastic Aquadefense "MAPEI SPAIN", de color Azul Celeste, a base de resinas sintéticas en dispersión acuosa, de secado rápido, con un rendimiento de 1,3 kg/m²; y banda de refuerzo Mapeband "MAPEI SPAIN" de 120 mm de anchura, en puntos singulares.
Criterio de valoración económica: El precio no incluye el revestimiento.
Incluye: Limpieza de la superficie soporte. Resolución de los puntos singulares. Aplicación del impermeabilizante.
Criterio de medición de proyecto: Superficie medida según documentación gráfica de Proyecto.
Criterio de medición de obra: Se medirá la superficie realmente ejecutada según especificaciones de Proyecto.

| Código | Ud | Descripción | Rendimiento | Precio | Importe |
|---|---|---|---|---|---|
| mt15map070a | kg | Impermeabilizante líquido elástico monocomponente, Mapelastic Aquadefense "MAPEI SPAIN", de color Azul Celeste, a base de resinas sintéticas en dispersión acuosa, de secado rápido. (material) | 1.300 | 8.13 | 10.57 |
| mt15map050a | m | Banda de refuerzo Mapeband "MAPEI SPAIN" de 120 mm de anchura, compuesta por una película de polietileno laminado sobre una banda de fieltro. (material) | 0.800 | 5.93 | 4.74 |
| mo032 | h | Oficial 1ª aplicador de productos impermeabilizantes. (mano de obra) | 0.130 | 22.53 | 2.93 |
| mo070 | h | Ayudante aplicador de productos impermeabilizantes. (mano de obra) | 0.065 | 21.78 | 1.42 |
| % | % | Costes directos complementarios | 4 % | 19.66 | 0.79 |
|  |  | Costes directos |  |  | 20.45 |
