# Sistema multifunción "SCHLÜTER-SYSTEMS" bajo pavimento cerámico o de piedra natural

- Propiedad del archivo: CYPE INGENIEROS, S.A.
- Formato: FIEBDC-3/2002
- Ámbito geográfico: Región de Murcia
- Divisa: EUR
- Costes indirectos: 3.00 %
- IVA: 21.00 %

## N Aislamientos e impermeabilizaciones

### NM Sistemas multifunción

#### NMN Suelos

**NMN020** m˛ Sistema multifunción "SCHLÜTER-SYSTEMS" bajo pavimento cerámico o de piedra natural.
Sistema multifunción "SCHLÜTER-SYSTEMS" bajo pavimento cerámico o de piedra natural, formado por lámina impermeabilizante, desolidarizante y difusora de vapor de agua de polietileno con estructura cuadriculada, de 3 mm de espesor, Schlüter-DITRA 30M "SCHLÜTER-SYSTEMS", revestida de geotextil no tejido en una de sus caras, fijada al soporte con adhesivo cementoso de fraguado normal, C1, color gris, extendido con llana dentada. Incluso adhesivo bicomponente Schlüter-KERDI-COLL-L y banda de refuerzo Schlüter-KERDI-KEBA 100/85 para el sellado de juntas y banda de sellado, Schlüter-KERDI-KEBA 100/125, para el sellado de encuentros perimetrales.
Criterio de valoración económica: El precio no incluye el soporte ni el revestimiento.
Incluye: Corte y preparación de la lámina nodular. Extendido del adhesivo cementoso sobre la superficie soporte. Colocación de la lámina nodular. Sellado de juntas. Sellado de encuentros.
Criterio de medición de proyecto: Superficie medida según documentación gráfica de Proyecto.
Criterio de medición de obra: Se medirá la superficie realmente ejecutada según especificaciones de Proyecto.

| Código | Ud | Descripción | Rendimiento | Precio | Importe |
|---|---|---|---|---|---|
| mt09mcr021g | kg | Adhesivo cementoso de fraguado normal, C1, según UNE-EN 12004, color gris. (material) | 2.000 | 0.35 | 0.70 |
| mt15res300d | m˛ | Lámina impermeabilizante, desolidarizante y difusora de vapor de agua de polietileno con estructura cuadriculada, de 3 mm de espesor, Schlüter-DITRA 30M "SCHLÜTER-SYSTEMS", revestida de geotextil no tejido en una de sus caras, suministrada en rollos de 30 m de longitud. (material) | 1.050 | 19.21 | 20.17 |
| mt15res060d | kg | Adhesivo bicomponente, Schlüter-KERDI-COLL-L "SCHLÜTER-SYSTEMS", a base de una dispersión acrílica sin disolventes y polvo de cemento, para el sellado de juntas. (material) | 0.270 | 11.92 | 3.22 |
| mt15res020na | m | Banda de sellado, Schlüter-KERDI-KEBA 100/85 "SCHLÜTER-SYSTEMS", de 85 mm de anchura y 0,1 mm de espesor, para lámina impermeabilizante flexible de polietileno, con ambas caras revestidas de geotextil no tejido, suministrada en rollos de 30 m de longitud. (material) | 0.600 | 2.68 | 1.61 |
| mt15res020ob | m | Banda de sellado, Schlüter-KERDI-KEBA 100/125 "SCHLÜTER-SYSTEMS", de 125 mm de anchura y 0,1 mm de espesor, para lámina impermeabilizante flexible de polietileno, con ambas caras revestidas de geotextil no tejido, suministrada en rollos de 30 m de longitud. (material) | 0.600 | 4.02 | 2.41 |
| mo029 | h | Oficial 1Ş aplicador de láminas impermeabilizantes. (mano de obra) | 0.109 | 22.53 | 2.46 |
| mo067 | h | Ayudante aplicador de láminas impermeabilizantes. (mano de obra) | 0.109 | 21.78 | 2.37 |
| % | % | Costes directos complementarios | 2 % | 32.94 | 0.66 |
|  |  | Costes directos |  |  | 33.60 |
