# Barrera de protección frente al radón en muro de fábrica en contacto con el terreno, por su cara exterior, con láminas asfálticas

- Propiedad del archivo: CYPE INGENIEROS, S.A.
- Formato: FIEBDC-3/2002
- Ámbito geográfico: Región de Murcia
- Divisa: EUR
- Costes indirectos: 3.00 %
- IVA: 21.00 %

## N Aislamientos e impermeabilizaciones

### NO Protección frente al radón

#### NOM Muros en contacto con el terreno

**NOM013** m² Barrera de protección frente al radón en muro de fábrica en contacto con el terreno, por su cara exterior, con láminas asfálticas.
Barrera de protección frente al radón en muro de fábrica de bloques de hormigón en contacto con el terreno, por su cara exterior, con nivel de referencia de exposición al radón 150 Bq/m³, con lámina de betún aditivado con plastómero APP, LA-30-AL, con armadura de aluminio, de superficie no protegida, y coeficiente de difusión frente al gas radón 1x10-13 m²/s, previa imprimación con emulsión asfáltica aniónica con cargas tipo EB (rendimiento: 0,5 kg/m²), totalmente adherida al soporte con soplete. Colocación en obra: con solapes; sobre una capa de regularización de mortero de cemento, industrial, con aditivo hidrófugo, M-7,5, de 2 cm de espesor, acabado fratasado. Exhalación de radón prevista a través de la barrera de protección: 0,000104 Bq/m²·h.
Criterio de valoración económica: El precio no incluye la capa antipunzonante.
Incluye: Realización de trabajos auxiliares en la superficie soporte (conformado de ángulos, paso de tubos, etc.). Aplicación de la capa de regularización. Ejecución con mortero del ángulo a media caña. Aplicación de la capa de imprimación. Colocación de la lámina asfáltica. Resolución de puntos singulares.
Criterio de medición de proyecto: Superficie medida según documentación gráfica de Proyecto.
Criterio de medición de obra: Se medirá la superficie realmente ejecutada según especificaciones de Proyecto, incluyendo las entregas y los solapes.

| Código | Ud | Descripción | Rendimiento | Precio | Importe |
|---|---|---|---|---|---|
| mt08aaa010a | m³ | Agua. (material) | 0.007 | 1.50 | 0.01 |
| mt09mif010ja | t | Mortero industrial para albañilería, de cemento, color gris, con aditivo hidrófugo, categoría M-7,5 (resistencia a compresión 7,5 N/mm²), suministrado en sacos, según UNE-EN 998-2. (material) | 0.038 | 60.97 | 2.32 |
| mt14iea020c | kg | Emulsión asfáltica aniónica con cargas tipo EB, según UNE 104231. (material) | 0.500 | 3.30 | 1.65 |
| mt14lad010i | m² | Lámina de betún aditivado con plastómero APP, LA-30-AL, de 2 mm de espesor, masa nominal 3 kg/m², con armadura de aluminio, de superficie no protegida. Según UNE-EN 13707. (material) | 1.100 | 7.48 | 8.23 |
| op00sop010 |  | Soplete para soldadura de láminas asfálticas. | 1.000 | 0.00 | 0.00 |
| mo029 | h | Oficial 1ª aplicador de láminas impermeabilizantes. (mano de obra) | 0.176 | 22.53 | 3.97 |
| mo067 | h | Ayudante aplicador de láminas impermeabilizantes. (mano de obra) | 0.286 | 21.78 | 6.23 |
| mo020 | h | Oficial 1ª construcción. (mano de obra) | 0.487 | 22.53 | 10.97 |
| mo113 | h | Peón ordinario construcción. (mano de obra) | 0.243 | 21.19 | 5.15 |
| % | % | Costes directos complementarios | 2 % | 38.53 | 0.77 |
|  |  | Costes directos |  |  | 39.30 |
