# Aislamiento térmico por el exterior de cubiertas inclinadas de estructura de madera, con paneles de fibras de madera

- Propiedad del archivo: CYPE INGENIEROS, S.A.
- Formato: FIEBDC-3/2002
- Ámbito geográfico: Región de Murcia
- Divisa: EUR
- Costes indirectos: 3.00 %
- IVA: 21.00 %

## N Aislamientos e impermeabilizaciones

### NV Aislamientos térmicos de origen vegetal

#### NVN Cubiertas inclinadas

**NVN010** m² Aislamiento térmico por el exterior de cubiertas inclinadas de estructura de madera, con paneles de fibras de madera.
Aislamiento térmico por el exterior de cubiertas inclinadas de estructura discontinua de madera, formado por barrera de vapor de lámina autoadhesiva de polipropileno, de 0,45 mm de espesor y 130 g/m²; aislamiento térmico de panel aislante de capa única, de fibras de madera, de 80 mm de espesor y 1200x625 mm, de superficie lisa y mecanizado lateral recto, según UNE-EN 13171, resistencia térmica 2,15 m²K/W, conductividad térmica 0,04 W/(mK), densidad 110 kg/m³; y aislamiento bajo teja de panel aislante impermeable, de fibras de madera, de 28 mm de espesor, de superficie lisa y mecanizado lateral machihembrado, resistencia térmica 0,67 m²K/W, conductividad térmica 0,046 W/(mK), densidad 260 kg/m³.
Criterio de valoración económica: El precio no incluye la estructura soporte ni la cobertura de la cubierta.
Incluye: Limpieza del soporte. Colocación de la barrera de vapor. Corte y preparación del aislamiento. Colocación del aislamiento.
Criterio de medición de proyecto: Superficie medida según documentación gráfica de Proyecto.
Criterio de medición de obra: Se medirá la superficie realmente ejecutada según especificaciones de Proyecto.

| Código | Ud | Descripción | Rendimiento | Precio | Importe |
|---|---|---|---|---|---|
| mt15bio030a | m² | Barrera de vapor con estanqueidad al aire, formada por una lámina autoadhesiva de polipropileno, de 0,45 mm de espesor y 130 g/m², suministrada en rollos de 1,50x50 m, según UNE-EN 13984. (material) | 1.050 | 2.54 | 2.67 |
| mt16bab060c | m² | Panel aislante de capa única, de fibras de madera, de 80 mm de espesor y 1200x625 mm, de superficie lisa y mecanizado lateral recto, según UNE-EN 13171, resistencia térmica 2,15 m²K/W, conductividad térmica 0,04 W/(mK), densidad 110 kg/m³, Euroclase E de reacción al fuego según UNE-EN 13501-1. (material) | 1.050 | 19.40 | 20.37 |
| mt16bab050c | m² | Panel aislante impermeable, bajo teja, de fibras de madera, de 28 mm de espesor, machihembrado, según UNE-EN 13171, resistencia térmica 0,67 m²K/W, conductividad térmica 0,046 W/(mK), densidad 260 kg/m³, Euroclase E de reacción al fuego según UNE-EN 13501-1. (material) | 1.050 | 11.49 | 12.06 |
| mo054 | h | Oficial 1ª montador de aislamientos. (mano de obra) | 0.309 | 23.16 | 7.16 |
| mo101 | h | Ayudante montador de aislamientos. (mano de obra) | 0.285 | 21.78 | 6.21 |
| % | % | Costes directos complementarios | 2 % | 48.47 | 0.97 |
|  |  | Costes directos |  |  | 49.44 |
