# Aislamiento térmico de origen vegetal por el exterior en fachada ventilada

- Propiedad del archivo: CYPE INGENIEROS, S.A.
- Formato: FIEBDC-3/2002
- Ámbito geográfico: Región de Murcia
- Divisa: EUR
- Costes indirectos: 3.00 %
- IVA: 21.00 %

## N Aislamientos e impermeabilizaciones

### NV Aislamientos térmicos de origen vegetal

#### NVQ Fachadas ventiladas

**NVQ010** m² Aislamiento térmico de origen vegetal por el exterior en fachada ventilada.
Aislamiento térmico de origen vegetal por el exterior en fachada ventilada, con panel rígido de fibras de madera, machihembrado, de 40 mm de espesor, resistencia térmica 1 m²K/W, conductividad térmica 0,04 W/(mK), densidad 140 kg/m³. Colocación en obra: a tope, con espiga especial para madera, de 6 mm de diámetro y 80 mm de longitud, (6 ud/m²).
Incluye: Corte y preparación del aislamiento. Colocación del aislamiento. Fijación del aislamiento.
Criterio de medición de proyecto: Superficie medida según documentación gráfica de Proyecto.
Criterio de medición de obra: Se medirá la superficie realmente ejecutada según especificaciones de Proyecto.

| Código | Ud | Descripción | Rendimiento | Precio | Importe |
|---|---|---|---|---|---|
| mt16baa010a | m² | Panel rígido de fibras de madera, machihembrado, de 40 mm de espesor, resistencia térmica 1 m²K/W, conductividad térmica 0,04 W/(mK), densidad 140 kg/m³, Euroclase E de reacción al fuego según UNE-EN 13501-1, según UNE-EN 13171. (material) | 1.050 | 10.48 | 11.00 |
| mt16bab020a | Ud | Espiga especial para madera, de 6 mm de diámetro y 80 mm de longitud. (material) | 6.000 | 0.58 | 3.48 |
| mo054 | h | Oficial 1ª montador de aislamientos. (mano de obra) | 0.109 | 23.16 | 2.52 |
| mo101 | h | Ayudante montador de aislamientos. (mano de obra) | 0.109 | 21.78 | 2.37 |
| % | % | Costes directos complementarios | 2 % | 19.37 | 0.39 |
|  |  | Costes directos |  |  | 19.76 |
