# Aislamiento térmico sobre falso techo, con paneles de fibras de madera

- Propiedad del archivo: CYPE INGENIEROS, S.A.
- Formato: FIEBDC-3/2002
- Ámbito geográfico: Región de Murcia
- Divisa: EUR
- Costes indirectos: 3.00 %
- IVA: 21.00 %

## N Aislamientos e impermeabilizaciones

### NV Aislamientos térmicos de origen vegetal

#### NVT Falsos techos

**NVT010** m² Aislamiento térmico sobre falso techo, con paneles de fibras de madera.
Aislamiento térmico sobre falso techo, situado a una altura mayor o igual a 4 m, formado por panel flexible de fibras de madera, de 80 mm de espesor, según UNE-EN 13171, resistencia térmica 2,05 m²K/W, conductividad térmica 0,039 W/(mK), densidad 45 kg/m³.
Incluye: Corte y preparación del aislamiento. Colocación del aislamiento.
Criterio de medición de proyecto: Superficie medida según documentación gráfica de Proyecto.
Criterio de medición de obra: Se medirá la superficie realmente ejecutada según especificaciones de Proyecto.

| Código | Ud | Descripción | Rendimiento | Precio | Importe |
|---|---|---|---|---|---|
| mt16bab030c | m² | Panel flexible de fibras de madera, de 80 mm de espesor, según UNE-EN 13171, resistencia térmica 2,05 m²K/W, conductividad térmica 0,039 W/(mK), densidad 45 kg/m³, Euroclase E de reacción al fuego según UNE-EN 13501-1. (material) | 1.050 | 10.54 | 11.07 |
| mo054 | h | Oficial 1ª montador de aislamientos. (mano de obra) | 0.087 | 23.16 | 2.01 |
| mo101 | h | Ayudante montador de aislamientos. (mano de obra) | 0.087 | 21.78 | 1.89 |
| % | % | Costes directos complementarios | 2 % | 14.97 | 0.30 |
|  |  | Costes directos |  |  | 15.27 |
