# Lucernario de placas translúcidas, en cubierta plana

- Propiedad del archivo: CYPE INGENIEROS, S.A.
- Formato: FIEBDC-3/2002
- Ámbito geográfico: Región de Murcia
- Divisa: EUR
- Costes indirectos: 3.00 %
- IVA: 21.00 %

## Q Cubiertas

### QL Lucernarios

#### QLL De placas translúcidas sintéticas

**QLL010** m² Lucernario de placas translúcidas, en cubierta plana.
Lucernario a dos aguas en cubierta plana, con placa alveolar translúcida plana de policarbonato celular, de 6 mm de espesor, color blanco opal translúcido, conductividad térmica 3,56 W/(mK), Euroclase B-s1, d0 de reacción al fuego, según UNE-EN 13501-1, con una transmisión de luminosidad del 58%, proporcionando un aislamiento acústico de 17 dB. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpc010b | m² | Placa alveolar translúcida plana de policarbonato celular, de 6 mm de espesor, color blanco opal translúcido, conductividad térmica 3,56 W/(mK), Euroclase B-s1, d0 de reacción al fuego, según UNE-EN 13501-1, con una transmisión de luminosidad del 58%, proporcionando un aislamiento acústico de 17 dB y con tratamiento a los rayos UV en las dos caras. (material) | 1.050 | 16.01 | 16.81 |
| mt21lpc030 | Ud | Kit de accesorios de fijación, para placas de policarbonato celular, en lucernarios, formado por tornillos autorroscantes de acero inoxidable, arandela de aluminio y EPDM piezas de protección de polipropileno para colocar a presión, cinta autoadhesiva y perfiles de cierre lateral. (material) | 0.200 | 31.00 | 6.20 |
| mt22www050a | Ud | Cartucho de 300 ml de silicona neutra oxímica, de elasticidad permanente y curado rápido, color blanco, rango de temperatura de trabajo de -60 a 150°C, con resistencia a los rayos UV, dureza Shore A aproximada de 22, según UNE-EN ISO 868 y elongación a rotura >= 800%, según UNE-EN ISO 8339. (material) | 0.200 | 4.73 | 0.95 |
| mo011 | h | Oficial 1ª montador. (mano de obra) | 0.277 | 23.16 | 6.42 |
| mo080 | h | Ayudante montador. (mano de obra) | 0.277 | 21.78 | 6.03 |
| % | % | Costes directos complementarios | 2 % | 36.41 | 0.73 |
|  |  | Costes directos |  |  | 37.14 |
