# Alero decorativo

- Propiedad del archivo: CYPE INGENIEROS, S.A.
- Formato: FIEBDC-3/2002
- Ámbito geográfico: Región de Murcia
- Divisa: EUR
- Costes indirectos: 3.00 %
- IVA: 21.00 %

## Q Cubiertas

### QR Remates

#### QRA Aleros

**QRA010** m Alero decorativo.
Alero decorativo en tejado, formado por canecillos prefabricados de hormigón de 90x7x10 cm, color blanco, recibidos con mortero de cemento, industrial, con aditivo hidrófugo, M-15 con una separación de 50 cm, tableros cerámicos huecos machihembrados de 50x20x3 cm y capa de compresión de 3 cm de espesor con el mismo mortero.
Criterio de valoración económica: El precio no incluye el emboquillado de las tejas del alero.
Incluye: Replanteo y trazado en el forjado de los elementos componentes del alero. Recibido de los canecillos. Formación de tablero. Vertido, extendido y regleado de la capa de mortero de regularización.
Criterio de medición de proyecto: Longitud del borde del faldón, medida por su cara exterior, según documentación gráfica de Proyecto.
Criterio de medición de obra: Se medirá, por su mayor desarrollo lineal, la longitud realmente ejecutada según especificaciones de Proyecto.

| Código | Ud | Descripción | Rendimiento | Precio | Importe |
|---|---|---|---|---|---|
| mt13anh010b | Ud | Canecillo prefabricado de hormigón, 90x7x10 cm, color blanco. (material) | 1.000 | 3.29 | 3.29 |
| mt04lvg020a | Ud | Tablero cerámico hueco machihembrado, para revestir, 50x20x3 cm, con las testas rectas, según UNE 67041. (material) | 4.000 | 0.61 | 2.44 |
| mt08aaa010a | m³ | Agua. (material) | 0.017 | 1.50 | 0.03 |
| mt09mif010la | t | Mortero industrial para albañilería, de cemento, color gris, con aditivo hidrófugo, categoría M-15 (resistencia a compresión 15 N/mm²), suministrado en sacos, según UNE-EN 998-2. (material) | 0.094 | 73.55 | 6.91 |
| mo020 | h | Oficial 1ª construcción. (mano de obra) | 0.872 | 22.53 | 19.65 |
| mo077 | h | Ayudante construcción. (mano de obra) | 1.144 | 21.78 | 24.92 |
| % | % | Costes directos complementarios | 2 % | 57.24 | 1.14 |
|  |  | Costes directos |  |  | 58.38 |
