# Emboquillado de tejas de alero en cubierta inclinada

- Propiedad del archivo: CYPE INGENIEROS, S.A.
- Formato: FIEBDC-3/2002
- Ámbito geográfico: Región de Murcia
- Divisa: EUR
- Costes indirectos: 3.00 %
- IVA: 21.00 %

## Q Cubiertas

### QR Remates

#### QRA Aleros

**QRA011** m Emboquillado de tejas de alero en cubierta inclinada.
Emboquillado de tejas de alero con mortero de cemento, industrial, con aditivo hidrófugo, M-5, en cubierta inclinada.
Incluye: Protección de los elementos del entorno. Relleno con mortero. Limpieza final.
Criterio de medición de proyecto: Longitud medida según documentación gráfica de Proyecto.
Criterio de medición de obra: Se medirá la longitud realmente ejecutada según especificaciones de Proyecto.

| Código | Ud | Descripción | Rendimiento | Precio | Importe |
|---|---|---|---|---|---|
| mt08aaa010a | m³ | Agua. (material) | 0.010 | 1.50 | 0.02 |
| mt09mif010ia | t | Mortero industrial para albañilería, de cemento, color gris, con aditivo hidrófugo, categoría M-5 (resistencia a compresión 5 N/mm²), suministrado en sacos, según UNE-EN 998-2. (material) | 0.056 | 57.48 | 3.22 |
| mo020 | h | Oficial 1ª construcción. (mano de obra) | 0.163 | 22.53 | 3.67 |
| mo113 | h | Peón ordinario construcción. (mano de obra) | 0.163 | 21.19 | 3.45 |
| % | % | Costes directos complementarios | 2 % | 10.36 | 0.21 |
|  |  | Costes directos |  |  | 10.57 |
