# Encuentro de cubierta plana no transitable, no ventilada, sobre soporte continuo de madera, con coronación de fachada. Impermeabilización con láminas asfálticas

- Propiedad del archivo: CYPE INGENIEROS, S.A.
- Formato: FIEBDC-3/2002
- Ámbito geográfico: Región de Murcia
- Divisa: EUR
- Costes indirectos: 3.00 %
- IVA: 21.00 %

## Q Cubiertas

### QS Planas no transitables, no ventiladas, sobre soporte de madera

#### QSF Puntos singulares

**QSF050** m Encuentro de cubierta plana no transitable, no ventilada, sobre soporte continuo de madera, con coronación de fachada. Impermeabilización con láminas asfálticas.
Encuentro de cubierta plana no transitable, no ventilada, con grava, tipo invertida, sobre soporte continuo de madera, con coronación de fachada, formado por: capa separadora de geotextil no tejido compuesto por fibras de poliéster unidas por agujeteado, (500 g/m²); lámina impermeabilizante autoadhesiva de betún modificado con elastómero (SBS), LBA-15-PE, con armadura de film de polietileno de 95 g/m² que actúa como autoprotección superior y plástico desechable siliconado en la cara inferior, de superficie no protegida; y albardilla metálica, de chapa plegada de acero galvanizado, con un ángulo de inclinación de 10°, espesor 0,8 mm, desarrollo 300 mm y 4 pliegues, con goterón, para cubrición de muros, fijada con tornillos autotaladrantes a rastrel de 55x35 mm de sección, de madera de pino pinaster (Pinus pinaster), tratada en autoclave, con clase de uso 4, según UNE-EN 335 fijados a la impermeabilización con adhesivo bituminoso, de aplicación en frío. Incluso sellador adhesivo monocomponente, para el sellado de las juntas entre chapas.
Incluye: Replanteo y marcado de ejes. Limpieza y preparación de la superficie. Colocación de la capa separadora. Colocación de la impermeabilización. Colocación y fijación de los rastreles. Fijación de la albardilla a los rastreles.
Criterio de medición de proyecto: Longitud medida según documentación gráfica de Proyecto.
Criterio de medición de obra: Se medirá la longitud realmente ejecutada según especificaciones de Proyecto.

| Código | Ud | Descripción | Rendimiento | Precio | Importe |
|---|---|---|---|---|---|
| mt07mee203fC | m | Rastrel de 55x35 mm de sección, de madera de pino pinaster (Pinus pinaster), tratada en autoclave, con clase de uso 4, según UNE-EN 335, acabado cepillado, con humedad inferior al 20%. (material) | 2.000 | 2.05 | 4.10 |
| mt14adg010a | kg | Adhesivo bituminoso, formado por una disolución de betún asfáltico modificado y cargas minerales en base solvente, de aplicación en frío. (material) | 0.800 | 12.86 | 10.29 |
| mt20ame020fb | m | Albardilla metálica, de chapa plegada de acero galvanizado, con un ángulo de inclinación de 10°, espesor 0,8 mm, desarrollo 300 mm y 4 pliegues, con goterón, para cubrición de muros. (material) | 1.000 | 5.54 | 5.54 |
| mt12www050 | Ud | Tornillo autotaladrante de acero galvanizado. (material) | 1.000 | 0.05 | 0.05 |
| mt22www010d | Ud | Cartucho de 290 ml de sellador adhesivo monocomponente, neutro, superelástico, a base de polímero MS, color transparente, con resistencia a la intemperie y a los rayos UV y elongación hasta rotura 750%. (material) | 0.200 | 5.29 | 1.06 |
| mt14lda010a | m² | Lámina impermeabilizante autoadhesiva de betún modificado con elastómero (SBS), LBA-15-PE, con armadura de film de polietileno de 95 g/m² que actúa como autoprotección superior y plástico desechable siliconado en la cara inferior. (material) | 0.550 | 5.66 | 3.11 |
| mt14gsa020ei | m² | Geotextil no tejido compuesto por fibras de poliéster unidas por agujeteado, con una resistencia a la tracción longitudinal de 6,8 kN/m, una resistencia a la tracción transversal de 7,8 kN/m, una apertura de cono al ensayo de perforación dinámica según UNE-EN ISO 13433 inferior a 3 mm, resistencia CBR a punzonamiento 1,7 kN y una masa superficial de 500 g/m², según UNE-EN 13252. (material) | 0.300 | 2.33 | 0.70 |
| mo048 | h | Oficial 1ª montador de estructura de madera. (mano de obra) | 0.218 | 23.46 | 5.11 |
| mo095 | h | Ayudante montador de estructura de madera. (mano de obra) | 0.218 | 22.67 | 4.94 |
| mo029 | h | Oficial 1ª aplicador de láminas impermeabilizantes. (mano de obra) | 0.109 | 22.53 | 2.46 |
| mo067 | h | Ayudante aplicador de láminas impermeabilizantes. (mano de obra) | 0.109 | 21.78 | 2.37 |
| % | % | Costes directos complementarios | 2 % | 39.73 | 0.79 |
|  |  | Costes directos |  |  | 40.52 |
